# EIS2 - Eiswerderstraße 12, 13585 Berlin
Angebotsaufforderung (GAEB DA XML 3.3, DA83)
Projekt: EIS 2
Währung: EUR
Vergabeart: Freihändige Vergabe
Abgabeort: Covivio Immobilien GmbH Lietzenburger Str. 90 10719 Berlin F
Ausführungsbeginn: 07.10.2024
Ausführungsende: 27.03.2025
Sicherheit Vertragserfüllung %: 0,00
Sicherheit Gewährleistung %: 0,00
Auftraggeber: Covivio Wohnen GmbH, c/o Covivio Immobilien GmbH, Lietzenburger Str. 90, 10719 Berlin, Ansprechpartner Herr Quenzel, E-Mail stefan.quenzel@covivio.immo
Ausführungsort: EIS2 Neubau, Eiswerderstraße 12, 13585 Berlin, Ansprechpartner Quenzel, Stefan, E-Mail stefan.quenzel@covivio.immo
Erstellt mit: 5 240724, NOVA AVA, 25.07.2024

## LEISTUNGSÜBERSICHT
Lieferung und Einbau von Trockenbau:  Wände, Decken

| Leistung | Menge, ca. |
| --- | --- |
| GK-Wände, Riegel | 7.000 m² |
| GK-Decken, Riegel | 2.000 m² |
| GK-Wände, Tower | 3.100 m² |
| GK-Decken, Tower | 320 m² |

## ALLGEMEINE PROJEKTBESCHREIBUNG EIS 2
Grundstück:
EIS2 - Eiswerderstraße 12 in 13585 Berlin/Spandau

Neubauprojekt:

Das Projekt EIS-2 umfasst einen Gewerberiegel mit einem Hochhaus. Beide Bauabschnitte erhalten eine verbindende Tiefgarage. Insgesamt sollen im Turm 17 Wohnungen sowie eine Büro- bzw. Praxisfläche und im Erdgeschoss ein Restaurant entstehen. Im angrenzenden Riegel werden weitere Büroflächen und ein Boardinghouse mit 68 Miet-Apartments untergebracht. Insgesamt entstehen 224 unterirdische Stellplätze.

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
Das Projekt EIS 2 setzt sich aus zwei oberirdischen Gebäudeteilen zusammen: Turm und Riegel. Beide werden unabhängig voneinander erschlossen, besitzen aber Verbindungen in den unterirdischen Geschossen, damit die Stellplätze der Tiefgaragen von beiden Gebäudeteilen erreichbar sind. Der Riegel soll dreigeschossig mit Staffelgeschoss sowie zwei unterirdischen Geschossen errichtet werden. Die beiden Untergeschosse (UG) beinhalten zwei Tiefgaragenebenen. Das 1. Untergeschoss wird mit einer Zu- und Abfahrtsrampe an der nördlichen Stirnseite des Riegels erschlossen. Die Tiefgaragenebene im 2.UG ist über eine innenliegende Rampe mit der Verbindungsgarage zwischen beiden Baufeldern verknüpft. Diese Verbindungsgarage bekommt im Norden eine Einfahrtsrampe. Für die Ausfahrtsrampe wird die Westseite des bereits gebauten nördlichen Garagenteils geöffnet um hier die neue Ausfahrtrampe einzubauen.

Das Erdgeschoss und das 1. Obergeschoss des Riegels sollen eine Büronutzung erhalten. Für das 2. Obergeschoss und das Staffelgeschoss ist eine Nutzung als Boardinghouse geplant. Das Gebäude erhält drei Eingänge. Der Haupteingang befindet sich an der Westfassade in einer gläsernen Fuge, welche in der Fassade den Übergang zum Turm markiert. Weiter nördlich gibt es einen weiteren Eingang von Westen und an der Ostfassade den Ausgang eines Fluchttreppenhauses. Der Turm ist zehngeschossig mit Staffelgeschoss konzipiert. Im Erdgeschoss soll ein Restaurant mit Außenterrasse und im 1.Obergeschoss eine Büro- und Praxisfläche errichtet werden. In den darüberliegenden Geschossen entstehen 17 Eigentumswohnungen. Bei dem Turm handelt es sich um ein Hochhaus gemäß Hochhausrichtlinie. Die Vertikalerschließung erfolgt daher über einen Sicherheitstreppenraum mit Druckbelüftung und zwei Aufzügen, von denen einer als Feuerwehraufzug ausgeführt wird. Die Gastronomie im Erdgeschoss erhält einen separaten Eingang. Gebäudelage, Abmessung, Grenz- und Gebäudeabstände, Grundriss- und Gebäudeform des Objekts sind aus den Planunterlagen ersichtlich.

Bauabschnitte Neubau:
EIS2 - Riegel
EIS2 - Turm

Kennzahlen Turm:
Wohneinheiten  = 17 WE
Gewerbe: 1 Restaurant, 1 Gewerbe (5 Büroräume und 1 Besprechungsraum)

Kennzahlen Riegel:
Gemietete Wohneinheiten  = 68 Apartments
Gewerbe = 1 Gewerbe (13 Büroräume, 2 Seminarräume, 1 Boarding House und 2x Geschäftsführung)

Kennzahlen EIS2:
Gewerbliche Einheiten (Insgesamt) = 43
- Wohnen Turm (2.-10,OG) = 2.303 m²
- Office Turm (1.OG) = 269 m²
- Gastro Turm (EG) = 436 m²
- Office Riegel (EG)  = 1.203 m²
- Boardinghouse Riegel (1.-3,OG)  = 3.672 m²
Summe Gewebe = 5.578 m²

BGF

| Riegel: | 5.738,9 m² |
| --- | --- |
| Tumr: | 4.515,64 m² |

inkl. UG-1 und UG-2

Sonstiges:
Die vorgesehenen Bauleistungen werden entsprechend der derzeit geltenden öffentlich-rechtlichen Vorschriften, der dort geforderten bautechnischen Nachweise und nach den allgemein anerkannten Regeln der Baukunst und der Technik ausgeführt. Die Anforderungen des Brandschutzes sind einzuhalten.

Die Erschließung des Grundstückes an das vollständig ausgebaute öffentliche Straßenland im Sinne des Baugesetzbuches und des Erschließungsbeitragsgesetzes ist gesichert.

Die Dimensionierung sämtlicher Medien werden mit den Versorgungsträgern entsprechend des heutigen Standards abgestimmt und eingerichtet.

## ZUSÄTZLICHE TECHNISCHE VORBEMERKUNGEN - TROCKENBAUARBEITEN
Der sachliche Geltungsbereich ergibt sich ebenso wie die technische Ausführung aus den ATV:
DIN 18 340 Trockenbauarbeiten sowie den anerkannten Regel der Technik.

Ergänzend sind u.a. folgende ATV / DIN zu berücksichtigen:
ATV DIN 18 299  Allgemeine Regelungen für Bauarbeiten jeder Art
DIN 4108 Wärmeschutz im Hochbau
DIN 4109  Schallschutz im Hochbau
DIN EN 14190 Gipsplatten-Produkte aus der Weiterverarbeitung
DIN EN 14195 Metall-Unterkonstruktionsbauteile für Gipsplatten-Systeme

Merkblatt 3
Putzoberflächen im Innenbereich: Qualitätsstufen
Herausgeber: Bundesverband der Gipsindustrie e.V., Industriegruppe Baugipse
BG Bau Fachinfo Gefahrstoffe
Umgang mit Mineralwolle-Dämmstoffen: Handlungsanleitung

IVD-Merkblatt Nr. 16:
Anschlussfugen im Trockenbau
Herausgeber: Industrieverband Dichtstoffe e.V. (IVD)

Merkblatt Nr. 1
Baustellenbedingungen für Trockenbauarbeiten mit Gipsplatten-Systemen
Herausgeber: Bundesverband der Gipsindustrie e.V., Industriegruppe Gipsplatten

Merkblatt Nr. 2
Verspachtelungen von Gipsplatten - Oberflächengüten Q1-Q4
Herausgeber: Bundesverband der Gipsindustrie e.V., Industriegruppe Gipsplatten

Merkblatt Nr. 2.1
Verspachtelung von Gipsfaserplatten - Oberflächengüten Q1-Q4
Herausgeber: Bundesverband der Gipsindustrie e.V., Industriegruppe Gipsplatten

Merkblatt Nr. 3
Fugen und Anschlüsse bei Gipsplatten- und Gipsfaserplattenkonstruktionen
Herausgeber: Bundesverband der Gipsindustrie e.V., Industriegruppe Gipsplatten

Merkblatt Nr. 5
Bäder, Feucht- und Nassräume im Holz- und Trockenbau; Innenraumabdichtung nach DIN 18534
Herausgeber: Bundesverband der Gipsindustrie e.V., Industriegruppe Gipsplatten

Merkblatt Nr. 6
Vorbehandlung von Trockenbauflächen aus Gipsplatten zur weitergehenden Oberflächenbeschichtung bzw. -bekleidung
Herausgeber: Bundesverband der Gipsindustrie e.V., Industriegruppe Gipsplatten

RAL-GZ 531
Trockenbau - Gütesicherung
Herausgeber: RAL Deutsches Institut für Gütesicherung und Kennzeichnung e.V.

Weiterhin gelten sämtliche europäischen und nationalen Vorschriften, Merkblätter, Stoff- und Prüfnormen usw. jeweils in ihrer aktuellen Fassung sowie die Herstellerverarbeitungsangaben, Zulassungen und Empfehlungen der jeweiligen Fachverbände.

## 3241 Trockenbauarbeiten
Datum: 07.11.2023

### Titel 1 Riegel

#### Bereich 1.1 Trennwände, Vorsatzschalen, Schachtwände (Riegel)

**1.1.10 Metallständerwand 100 mm, 2 x 12,5 mm, Q3**
*** Bezugsbeschreibung
Metallständerwand 100 mm, 54 dB, GKB 2-lagig beplankt
Dämmschicht aus Mineralwolle DIN EN 13162, einlagig,
dicht stoßen, abrutschsicher verlegen.

Wärmeleitfähigkeitsgruppe: 040
Dicke: 40mm
bewertetes Schalldämmmaß: Rw 54 dB nach DIN 4109
Erzeugnis: z.B. Thermolan TI 140 T o. glw.

Nichttragende innere Trennwand DIN 4103-1 als Montagewand
Höhe: bis 4,0 m, Beplankung, beidseitig,
Verarbeitung DIN 18181, zweilagig, Plattendicke 12,5 mm,
befestigen mit Schnellbauschrauben DIN 18182-2,
Fugen füllen, sichtbare Befestigungsmittel und Fugen
der äußeren Plattenlage spachteln. Verspachtelung
in Qualitätsstufe Q3.

Unterkonstruktion aus verzinkten Stahlblechprofilen
DIN 18182-1/ DIN 18183 als Einfachständerwerk, CW50

Richtfabrikat: Knauf Metallständerwand W112 o. glw.

Angebotenes Fabrikat: '....................................' (Bieterergänzung)

Einbauort: Riegel EG - 3.OG
Menge: 1650,000 m2

**1.1.20 Metallständerwand 125 mm, 2 x 12,5 mm, Q3**
*** wie Position 1.1.10
Metallständerwand 125 mm, 54 dB, GKB 2-lagig beplankt,

Dämmschicht aus Mineralwolle DIN EN 13162
Dicke: 60 mm
bewertetes Schalldämmmaß: 54 dB nach DIN4019

Unterkonstruktion aus verzinkten Stahlblechprofilen
DIN 18182-1/ DIN 18183, als Einfachständerwerk. CW75

Einbauort: Riegel EG - 3.OG
Menge: 60,000 m2

**1.1.30 Metallständerwand 150 mm, 2 x 12,5 mm, Q3**
*** wie Position 1.1.10
Metallständerwand 150 mm, 54 dB, GKB 2-lagig beplankt,

Dämmschicht aus Mineralwolle DIN EN 13162
Dicke: 80 mm
bewertetes Schalldämmmaß: 54 dB nach DIN4019

Unterkonstruktion aus verzinkten Stahlblechprofilen
DIN 18182-1/ DIN 18183, als Einfachständerwerk. CW100

Einbauort: Riegel EG - 3.OG
Menge: 8,000 m2

**1.1.40 Metallständerwand 100mm, 2x12,5mm, GKF, Q3, F90**
*** wie Position 1.1.10
Metallständerwand 100 mm, 56 dB, GKF 2-lagig beplankt

Brandschutzanforderung: F90
Wärmeleitfähigkeitsgruppe: 040
Dicke: 40mm
bewertetes Schalldämmmaß: Rw 56 dB nach DIN 4109
Mineralwolle feuerbeständig F90

Unterkonstruktion aus verzinkten Stahlblechprofilen
DIN 18182-1/ DIN 18183 als Einfachständerwerk, CW50

Einbauort: Riegel EG - 3.OG
Menge: 140,000 m2

**1.1.50 Metallständerwand 125mm, 1x25mm +1x12,5mm. beids. GKF, Q3, F90-m**
Metallständerwand 125 mm, 56 dB, GKF 2-lagig beplankt
1x25mm und 1x12,5mm, beidseitig, F90-m
Dämmschicht aus Mineralwolle DIN EN 13162, einlagig,
dicht stoßen, abrutschsicher verlegen.
Stahlblecheinlage einlagig 0,5mm

Brandschutzanforderung: F90
Wärmeleitfähigkeitsgruppe: 040
Dicke: 40mm
bewertetes Schalldämmmaß: Rw 54 dB nach DIN 4109
Mineralwolle feuerbeständig F90

Nichttragende innere Trennwand DIN 4103-1 als Montagewand
Höhe: bis 4,0 m, Beplankung, beidseitig,
Verarbeitung DIN 18181, zweilagig, Plattendicke 12,5 mm + 25 mm,
befestigen mit Schnellbauschrauben DIN 18182-2,
Fugen füllen, sichtbare Befestigungsmittel und Fugen
der äußeren Plattenlage spachteln. Verspachtelung
in Qualitätsstufe Q3.

Unterkonstruktion aus verzinkten Stahlblechprofilen
DIN 18182-1/ DIN 18183 als Einfachständerwerk, CW50

Einbauort: Riegel EG - 3.OG
Menge: 25,000 m2

**1.1.60 Metallständerwand 205mm, 2x12,5mm GKB, Q3, F30, RC2, WTW**
Metallständerwand 205 mm, 56 dB, GKB 2-lagig beplankt
2x12,5mm, beidseitig, F30, RC2
Dämmschicht aus Mineralwolle DIN EN 13162, zweilagig,
dicht stoßen, abrutschsicher verlegen.

Brandschutzanforderung: F30
Wärmeleitfähigkeitsgruppe: 040
Dicke: 2x 60mm
bewertetes Schalldämmmaß: Rw 56 dB nach DIN 4109
Stahlblecheinlage 2 - lagig 0,5mm, Wohnungstrennwand

Nichttragende innere Trennwand DIN 4103-1
Höhe: bis 4,0 m, Beplankung, beidseitig,
Verarbeitung DIN 18181, zweilagig, Plattendicke 12,5 mm,
befestigen mit Schnellbauschrauben DIN 18182-2,
Fugen füllen, sichtbare Befestigungsmittel und Fugen
der äußeren Plattenlage spachteln. Verspachtelung
in Qualitätsstufe Q3.

Unterkonstruktion aus verzinkten Stahlblechprofilen
DIN 18182-1/ DIN 18183 als Einfachständerwerk, CW75/CW75
Zwischenraum Ständerprofile 5mm = 75/5/75mm

Richtfabrikat: Knauf Metallständerwand W115 o. glw.

Einbauort: Riegel EG - 3.OG
Wohnungstrennwand zw. den Apartments
Menge: 1820,000 m2

**1.1.70 Metallständerwand 205mm, 2x12,5mm GKB, Q3, F30, RC2**
*** Bezugsbeschreibung
Metallständerwand 205 mm, 56 dB, GKB 2-lagig beplankt
2x12,5mm, beidseitig, F30, RC2
Dämmschicht aus Mineralwolle DIN EN 13162, zweilagig,
dicht stoßen, abrutschsicher verlegen.

Brandschutzanforderung: F30
Wärmeleitfähigkeitsgruppe: 040
Dicke: 2x 60mm
bewertetes Schalldämmmaß: Rw 56 dB nach DIN 4109
Stahlblecheinlage einlagig 0,5mm, Flurseite

Nichttragende innere Trennwand DIN 4103-1
Höhe: bis 4,0 m, Beplankung, beidseitig,
Verarbeitung DIN 18181, zweilagig, Plattendicke 12,5 mm,
befestigen mit Schnellbauschrauben DIN 18182-2,
Fugen füllen, sichtbare Befestigungsmittel und Fugen
der äußeren Plattenlage spachteln. Verspachtelung
in Qualitätsstufe Q3.

Unterkonstruktion aus verzinkten Stahlblechprofilen
DIN 18182-1/ DIN 18183 als Einfachständerwerk, CW75/CW75
Zwischenraum Ständerprofile 5mm = 75/5/75mm

Richtfabrikat: Knauf Metallständerwand W115 o. glw.

Einbauort: Riegel EG - 3.OG
Flurwand Eingangsseite Apartments
Menge: 1680,000 m2

**1.1.80 Metallständerwand 205mm, 2x12,5mm GKF, Q3, F90-m**
*** wie Position 1.1.70
Metallständerwand 205 mm, 56 dB, GKF 2-lagig beplankt
2x12,5mm, beidseitig, F90

Brandschutzanforderung: F90
Mineralwolle feuerbeständig F90
Stahlblecheinlage einlagig 0,5mm

Unterkonstruktion aus verzinkten Stahlblechprofilen
DIN 18182-1/ DIN 18183 als Einfachständerwerk, CW75/CW75

Einbauort: Riegel EG - 3.OG
Menge: 130,000 m2

**1.1.90 Metallständerwand 205mm, 1x25mm beids. GKF, Q3, F90**
*** wie Position 1.1.70
Metallständerwand 205 mm, 56 dB, GKF 2-lagig beplankt
1x25mm, beidseitig, F90

Brandschutzanforderung: F90
Mineralwolle feuerbeständig F90

Unterkonstruktion aus verzinkten Stahlblechprofilen
DIN 18182-1/ DIN 18183 als Einfachständerwerk, CW75/CW75

Einbauort: Riegel  STG Abstellraum  / ELT Technik BMZ
Menge: 45,000 m2

**1.1.100 Zulage gleitender Deckenanschluss, d=100-125mm**
*** Bezugsbeschreibung
Zulage zur vorbeschriebenen Ständerwand :
'' Wand d=100-125mm, 2x12,5mm beids. GKB, Q3 ''
für Ausführung mit gleitendem Deckenanschluss,
inkl. Kantenschutzprofil falls erforderlich
fachgerecht ausgeführt

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
Einbauort: Riegel, nach Anweisung Bauleitung
Menge: 300,000 m

**1.1.110 Zulage gleitender Deckenanschluss, d=150mm**
*** wie Position 1.1.100
'' Wand d=150mm,
Menge: 2,660 m

**1.1.120 Zulage gleitender Deckenanschluss, d=205mm, F30**
Zulage zur vorbeschriebenen Ständerwand :
'' Wand d=205mm, 2x12,5mm beids. GKB, Q3 '' F30
für Ausführung mit gleitendem Deckenanschluss,
inkl. Kantenschutzprofil falls erforderlich
fachgerecht ausgeführt.

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
Einbauort: Riegel, nach Anweisung Bauleitung
Menge: 500,000 m

**1.1.130 Zulage gleitender Deckenanschluss, d=205mm, F90**
*** Bezugsbeschreibung
Zulage zur vorbeschriebenen Ständerwand :
'' Wand d=205mm, 2x12,5mm beids. GKB, Q3 '' F90
für Ausführung mit gleitendem Deckenanschluss,
inkl. Kantenschutzprofil falls erforderlich
fachgerecht ausgeführt.

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
Einbauort: Riegel, nach Anweisung Bauleitung
Menge: 60,000 m

**1.1.140 Zulage gleitender Deckenanschluss, d=100-125mm, F90**
*** wie Position 1.1.130
'' Wand d=100 - 125 mm,
Menge: 10,000 m

**1.1.150 Herstellen von freien Wandenden, 100mm - 150mm**
*** Bezugsbeschreibung
Herstellen von freien Wandenden an Montagewänden
MW 100-150mm wie folgt:
Wände seitlich raumhoch verstärken,
mit Metallständerprofilen UA 50 einschl. Boden- und
Deckenanschluss mit Steckwinkel befestigt mit
Dübeln und Schrauben.

Raumhöhe: bis 4.00 m
Beplankung der Stirnplatte: 1x12,5 mm GKB, verspachtelt, Qualitätsstufe: Q3
Platten nach DIN EN 520.
Leistung einschließlich Lieferung, Einbau und
Einspachteln von verzinkten Eckschutzschienen

Einbauort: Riegel EG - 3.OG
Menge: 300,000 m

**1.1.160 Herstellen von freien Wandenden, 205 mm**
*** Bedarfsposition ohne GB
*** wie Position 1.1.150
Herstellen von freien Wandenden an Montagewänden
der vorstehenden Position MW 205mm.

Einbauort: Riegel EG - 3.OG
Menge: 1,000 m

**1.1.170 Herstellen von Türöffnungen; B x H: 0,76 x 2,135 m**
*** Bezugsbeschreibung
in zuvor beschriebener Metallständerwand:
mit Sturzprofil, seitlich raumhoch verstärken,
mit Metallständerprofilen: UA 50/75/100
einschl. Boden- und Deckenanschluss, mit
Türpfostensteckwinkel, befestigen mit Dübel und
Schrauben.

Bauöffnungsmaß (B x H): 0,76 x 2,135 m

Einbauort: Riegel EG - 3.OG
Menge: 2,000 Stk

**1.1.180 Herstellen von Türöffnungen; B x H: 0,885 x 2,135 m**
*** wie Position 1.1.170
Bauöffnungsmaß (BxH): 0,885 x 2,135 m

Einbauort: Riegel EG - 3.OG
Menge: 104,000 Stk

**1.1.190 Herstellen von Türöffnungen; B x H: 1,01 x 2,135 m**
*** wie Position 1.1.170
Bauöffnungsmaß (B x H): 1,01 x 2,135 m

Einbauort: Riegel EG - 3.OG
Menge: 14,000 Stk

**1.1.200 Herstellen von Türöffnungen; B x H: 1,01 x 2,135 m, MW 205mm**
*** wie Position 1.1.170
in beschriebener Metallständerwand:
Wand MW 205mm,

Bauöffnungsmaß (B x H): 1,01 x 2,135 m

Einbauort: Riegel EG - 3.OG
Menge: 97,000 Stk

**1.1.210 Herstellen von Türöffnungen; B x H: 1,765-2,01 x 2,135 m**
*** wie Position 1.1.170
Bauöffnungsmaß (B x H): 2,01 x 2,135 m, 1x
Bauöffnungsmaß (B x H): 1,765 x 2,135 m, 1x

Einbauort: Riegel EG, STG
Menge: 2,000 Stk

**1.1.220 Einbau von Teleskopstützen 50/50/4 mm für schwere Türen**
*** Bezugsbeschreibung
Lieferung und Einbau von Teleskopstützen anstelle der
UA-Profile als H-Konstruktion in GK-Wand.
Anwendung:
Für schwere Türen ein- oder zweiflügelig  in
Trockenbauwänden mit der Sicherheit für Stabilität.
Stützen mit angeschweißten Anschraubplatten
(Fuß- / Kopfplatten) zur Befestigung am Boden und an
der Decke. Stützen oben mit teleskopierendem,
gleitendem Adapter (Schiebestutzen).
Kopf- und Fußplatten sind im Wandverlauf bündig mit
den Stützen und einseitig auskragend ausgeführt.
Sturzrohrprofile verbinden die Stützen starr oder
teleskopierend mit stabilen verschraubten Montagewinkeln.
Die Dimensionierung und der Aufbau der Unterkonstruktion
erfolgen nach baulichen Gegebenheiten (z. B. Wandaufbau)
und Anforderungen (Lastannahmen).
Stützenabstand nach Türabmessung.
Tür: 1,01 / 2,135 m

Vierkantrohr 50/50/4 mm mit angeschweißter Fuß- und
Kopfplatte für GK-Wand MW100.
Abrechnungsgrundlage:
1 Stck. H-Konstruktion = je 1 Teleskopstütze rechts und
links an Türöffnung und 1 Sturzrohrprofil.

RH: bis 3,60 m

Einbauort: EG-2.OG jeweils zw. Flur4 und Flur 5 und
  STG zw. Flur 2 und Flur 3 und 4 und 5
Türnummer: T82, T83, T91
Menge: 4,000 Stk

**1.1.230 Einbau von Teleskopstützen 70/70/4 mm für schwere Türen**
*** wie Position 1.1.220
Vierkantrohr 70/70/4 mm mit angeschweißter Fuß- und
Kopfplatte für GK-Wand MW125

Einbauort: EG - 2.OG jeweils zw. Flur 2 und Flur 3 und
  STG zw. Flur 3 und Flur 4
Türnummer: T76 / T84
Menge: 5,000 Stk

**1.1.240 Einbau von Teleskopstützen 70/70/4 mm für schwere Türen**
*** wie Position 1.1.220
Vierkantrohr 70/50mm mit angeschweißter Fuß- und
Kopfplatte für GK-Wand MW205.
Tür: 2,01 / 2,135 m und 1,76 / 2,135 m

Einbauort: EG Frühstücksraum, STG TRH A
Türnummer: T67, T81
Menge: 1,000 Stk

**1.1.250 Einbau von Teleskopstützen 70/70/4 mm für schwere Türen**
*** wie Position 1.1.220
Vierkantrohr 70/50mm mit angeschweißter Fuß- und
Kopfplatte für GK-Wand MW205.
Tür: 3,00 / 2,135 m

Einbauort: STG Wintergarten
Türnummer: T86
Menge: 1,000 Stk

**1.1.260 GKF- Beplankung der Teleskopstützen in GK -Wand MW 125mm, F90-m**
Teleskopstützen 70/70/4 mm mit GKF-Plattenstreifen in F90-m
bekleiden und fachgerecht verspachteln.
Stützen 3-seitig Raumhoch und Türsturz 4-seitig
Türbreite ca. 1,01m.
Menge: 37,000 m

**1.1.270 GKF- Beplankung der Teleskopstützen in GK -Wand MW 100mm, F90**
*** Bedarfsposition ohne GB
Teleskopstützen 50/50/4 mm mit GKF-Plattenstreifen F90
bekleiden und fachgerecht verspachteln.
Stützen 3-seitig Raumhoch
Menge: 1,000 m

**1.1.280 Installationswand, 220 bis 250mm, 2x12,5mm GKB/GKBi Feuchträume, Q3**
Nichttragende innere Trennwand, als beidseitig
beplankte Montagewand, einseitig HLS
Installationen mit Dämmschicht aus Mineralwolleplatten,
abrutschsicher und dicht gestoßen, einschl. Verspachtelung
von Fugen und Befestigungsmitteln.

Unterkonstruktion: Doppel-Ständerwerk aus verzinkten Stahlblechprofilen
Profilgröße: 50 mm
Beplankung: Gipsplatte Typ A+ GKBI
Plattendicken je Seite: 2 x 12,5 mm
Oberfläche: Qualitätsstufe Q3
Dämmung: MW
Wärmeleitfähigkeit: 040
Dämmdicke: 40 mm pro Profil

Schalldämmung: Rw, R = 67 dB
Wanddicke: 220 bis 250 mm
Wandhöhe: bis 4,00 m

Einbauort: Riegel EG - 3.OG
Menge: 260,000 m2

**1.1.290 Zulage gleitender Deckenanschluss, d=220 bis 250mm**
Zulage zur vorbeschriebenen Ständerwand : Wand d=220 bis 250mm,
für Ausführung mit gleitendem Deckenanschluss, inkl.
Kantenschutzprofil falls erforderlich fachgerecht ausgeführt.
Menge: 90,000 m

**1.1.300 Schachtwand, F0**
Nichttragende Schachtwand F0 nach DIN 4103-1,
als Metalleinfachständerwand Profil/Stegtiefe 50 mm,
mit einseitiger zweilagiger Beplankung, GKB.
Unterkonstruktion aus verzinkten Stahlblechprofilen DIN
EN 14195 und DIN 18182-1, als Einfachständerwerk,

Dämmschicht aus Mineralwolle MW DIN EN 13162,
Dämmschichtdicke 40 mm, in Platten, Anwendungsgebiet
DIN 4108-10 DI, einlagig, dicht stoßen, abrutschsicher verlegen.
Bekleidung, einseitig, aus Gipsplatten DIN 18180 und
DIN EN 520, Bauplatten 2-lagig, Plattendicke 2 x
12,5 mm GKB, befestigen .
Verspachtelung Q3 gemäß IGG-Merkblatt 2.

Einbauort: Riegel EG-3.OG
Menge: 1130,000 m2

**1.1.310 Schachtwand, Zementbauplatten**
*** Bedarfsposition ohne GB
Nichttragende Schachtwand nach DIN 4103-1,
als Metalleinfachständerwand Profil/Stegtiefe 50 mm,
mit einseitiger zweilagiger Beplankung aus
Zementbauplatten.

Bekleidung 2-lagig, Plattendicke 2x12,5mm, aus
Zementbauplatte (Knauf Aquapaneel o. glw.) mit
beidseitiger Gewebearmierung, einschl. systemgebundenen
Fugenkleber, befestigen mit systemspezifischen
Befestigungsmitteln.
Fugenbereiche verklebt und verschraubt, Abstossen des
überstehenden Fugenklebers.

Verspachtelung Q23 gemäß IGG-Merkblatt 2, mit
systemzugehörigem Spachtel auf zementärer Basis.

Einbauort: Riegel EG - 3.OG
Menge: 1,000 m2

**1.1.320 Vorsatzschale, d=75mm, 2-lagig beplankt, San - Vorwandinst.**
Freistehende Vorsatzschale DIN 4103-1
Höhe bis 1,25 m, Dicke 75 mm, Unterkonstruktion
aus verzinkten Stahlblechprofilen DIN EN 14195 und DIN
18182-1, als Einfachständerwerk, Profil/Stegtiefe 50mm

Dämmschicht: Mineralwolle 40mm
Tiefe: bis 300mm

Bekleidung, einseitig, aus Gipsplatten DIN 18180 und
DIN EN 520, Bauplatten GKBI 2-lagig, Plattendicke 2 x
12,5 mm, befestigen mit systemspezifischen
Befestigungsmitteln.
Verspachtelung Q3 gemäß IGG-Merkblatt 2.
Einschließlich Ausführung von Leibungen ab einer Tiefe
bis 300mm

Einbauort: Riegel EG - 3.OG
Menge: 295,000 m2

**1.1.330 Vorsatzschale, d=75mm, 2-lagig beplankt, Raumhoch**
Freistehende Vorsatzschale DIN 4103-1
Höhe bis 3,20 m, Dicke 75 mm, Unterkonstruktion
aus verzinkten Stahlblechprofilen DIN EN 14195 und DIN
18182-1, als Einfachständerwerk, Profil/Stegtiefe 50mm,

Dämmschicht:
aus Mineralwolle DIN EN 13162, einlagig,
dicht stoßen, abrutschsicher verlegen.
Wärmeleitfähigkeitsgruppe: 040, Dicke: 40mm
Bekleidung, einseitig, aus Gipsplatten DIN 18180 und
DIN EN 520, Bauplatten GKB, 2-lagig, Plattendicke 2 x
12,5 mm, befestigen mit systemspezifischen
Befestigungsmitteln.
Verspachtelung Q3 gemäß IGG-Merkblatt 2.
Einschließlich Ausführung von Leibungen

Hinweis: Zulage Ausführung imprägnierte Platten in
gesonderter Position.

Einbauort: Riegel EG - 3.OG
Menge: 410,000 m2

**1.1.340 Zulage gleitender Deckenanschluss, VSS, d=75mm**
Zulage zur vorbeschriebenen Vorsatzschale für Ausführung
mit gleitendem Deckenanschluss, inkl. Kantenschutzprofil
falls erforderlich fachgerecht ausgeführt.
Menge: 150,000 m

**1.1.350 Laibung zur Vorsatzschale, bis 30cm**
Senkrechte Laibung zur Vorsatzschale der Vorposition,
Tiefe der Laibung ca. bis 30cm

Einbauort: Riegel EG - 3.OG
Menge: 60,000 m

**1.1.360 Ablagen Vorsatzschale**
Ablagen auf Vorsatzschale, 2-lagige Beplankung GKBI

Breite bis 300mm
Abrechnung nach Stück Ablage.

Einbauort: Riegel EG - 3.OG
Menge: 97,000 St

**1.1.370 Zulage für Beplankung GKB-I, 2x12,5mm, einseitig (Wand)**
Zulage zu den Vorpositionen für das einseitige
Beplanken mit 2 x 12,5 mm GKB-I.

Einbauort: Sanitärbereiche, EG-3.OG
Menge: 3557,000 m2

**1.1.380 Verstärkungsprofil, UA 50/75**
Liefern und einbauen von UA-Profilen
als Verstärkungsprofil für Trockenbaukonstruktionen.
Profil: UA 50/40/2, UA 75/40/2
WC- und WB-Elemente, Wandverstärkung Duschtrennwände
(Türöffnungen in gesonderter Pos.)

Einbauort: Riegel EG - 3.OG
Menge: 1670,000 m
DIN 276-1 2008-12: 349
DIN 276 2018-12: 349

**1.1.390 Minderpreis Verspachtelung: Q1 anstelle Q3**
Minderpreis für eine Ausführung mit der Oberflächengüte
Q1 gemäß IGG-Merkblatt 2 anstelle der Oberflächengüte
Q3 gemäß IGG-Merkblatt 2.
Abrechnung je gespachtelter Fläche / je Wandseite.
Einbauort:
Wandbereiche, die bauseits mit Fliesen belegt werden.
Menge: 560,000 m2

*Hinweis: Hinweis Größe der Öffnungen*
Hinweis zu den  nachfolgenden Positionen:
Die Größe der tatsächlich herzustellenden Öffnungen und
Ausschnitte richtet sich grundsätzlich nach der
Ausführungsplanung (nicht nach dem LV).

**1.1.400 Ausschnitt bis 60mm, in Trennwand oder Vorsatzschale**
Ausschnitt mit Durchmesser 25-60mm, in Trockenbauwand
oder in Vorsatzschale.
Ausschnitt für sanitärtechnische Installationen.
Menge: 1410,000 St

**1.1.410 Ausschnitt 61-120mm, in Trennwand oder Vorsatzschale**
Ausschnitt mit Durchmesser 61-120mm, in Trockenbauwand
oder in Vorsatzschale.
Ausschnitt für sanitärtechnische Installationen.
SW-Leitungen, etc.
Menge: 300,000 St

**1.1.420 Ausschnitt 121-200mm, in Trennwand oder Vorsatzschale**
Ausschnitt mit Durchmesser 121-200mm, in Trockenbauwand
oder in Vorsatzschale.
Ausschnitt für sanitärtechnische Installationen.
Wasserzähler, etc.
Menge: 195,000 St

**1.1.430 Ausschnitt 30-50 / 20-40cm, in Trennwand oder Vorsatzschale**
Ausschnitt mit Durchmesser 121-200mm, in Trockenbauwand
oder in Vorsatzschale. Ausschnitt für sanitärtechnische
Installationen, wie Lüftung und Drückertaste WC..
Menge: 292,000 St

**1.1.440 Ausschnitt 25-120mm, Vorsatzschale Zementbauplatte**
Ausschnitt mit Durchmesser 25 -120mm, in Vorsatzschale
mit zweilagiger Beplankung aus Zementbauplatte.
Ausschnitt für Steckdosen oder Lichtschalter oder für
sanitärtechnische Installationen.
Menge: 1,000 St

**1.1.450 GK-Stützenbekleidung als Trockenputz, 1x12,5mm eins. GKB**
*** Bedarfsposition ohne GB
GK-Trockenputz als Verkleidung von Stützen, befestigt
durch Ansetzen mit Klebemörtel nach DIN 4103 Teil 1,
falls erforderlich mit Hinterlegung mit Plattenstreifen,
wie folgt liefern und fachgerecht einbauen:
- Plattendicke: 1x12,5mm Gipskarton-Bauplatte GKB,
- Oberfläche: verspachtelt, Qualitätsstufe: Q 3,
Platten nach DIN 18180 / DIN EN 520
- Untergrund: Stahlbetonstützen
- Einbauhöhe: bis 3,00m
Leistung einschl. Lieferung und Einbau von sämtlichen
Kantenschutzprofilen, Untergrundvorbehandlung.

Leitfabrikat: Knauf W 611 oder glw.
Menge: 1,000 m2

**1.1.460 Traverse für wandhängende Lasten**
Universal-Traverse für wandhängende Lasten
Wandverstärkungen in den Wänden für Küchenschränke,
aus Mehrschichtenholzplatten ca. d = 23 mm, fachgerecht
befestigt an den CW-Profilen, für Lasten bis 1,5 kN/m
Wandlänge.

Einbauort: Riegel EG - 3.OG
Menge: 400,000 m

**1.1.470 Eckschutzschiene GK**
Eckschutzschiene, verzinkt,  für Außenecken von
GK-Montagewände, Trockenputz, Bekleidungen
und Verkofferungen.

Eckschutzschiene anbringen und mit Spachtelmasse einspachteln
und glätten, einschl. der Verwendung von Glasfaserfugendeckstreifen.

Maß: 31 / 31 mm
Menge: 1400,000 m

**1.1.480 Zulage für vorzeitige Trockenbaumontage vor Estricheinbau, H: ca. 30cm**
*** Bedarfsposition ohne GB
Zulage zu den vorbeschriebenen Montagewänden
und Vorsatzschalen für die vorzeitige
Beplankung als Estrichabstellung, wie folgt:
Montage der Unterkonstruktionen nach Herstellerangaben,
und 2-lagige Beplankung im Sockelbereich:
1. Lage bis ca. 40 cm über Rohfußboden (STG 60cm)
2. Lage bis ca. 25 cm über Rohfußboden (STG 45 cm)
Plattenzuschnitte sind in den Einheitspreis einzurechnen.
Beplankung entsprechend der jeweiligen Wandposition,
Stoß- und Anschlussfugen gespachtelt.

Einbauort: Riegel EG bis 3.OG
Menge: 1,000 m

**1.1.490 Zulage für umlaufende Anschlüsse gleitend**
*** Bedarfsposition ohne GB
Zulage zur Herrstellung eines gleitenden Wandanschlusses.
Menge: 1,000 m

**1.1.500 Ausschnitt für Brandschott in F30 GK-Wand**
Ausschnitt in F30 GK - Wand fachgerecht nach
Vorschrift für Brandschott durch Elektriker herstellen.
Größe: ca. 0,05 - 0,1 m²
Maße: ca.10x10cm  bis 5x20 cm
Menge: 100,000 St

#### Bereich 1.2 Unterdecken aus Gipsbauplatten (Riegel)

**1.2.10 GK-Unterdecke 2x 12,5mm GKF, F30 von unten und von oben**
Gipsplatten-Decke, abgehängt, unter Lüftungsrohren und
 Leitungen, für Brandbelastung im Deckeninnenraum.
Einbauhöhe: bis 3,00m
Abhanghöhe: ca. 0,30 m i. L.
Unterkonstruktion aus verzinkten Stahlblechprofilen
DIN EN 14195 und DIN 18182-1,
als Grund- und Tragprofil, befestigen mit bauaufsichtlich
zugelassenen Befestigungsmitteln, Befestigungsuntergrund
Stahlbeton, Unterkonstruktion verdeckt.

Dämmschicht aus Mineralwolle MW DIN EN 13162,
Dämmschichtdicke 40 mm, in Platten, Anwendungsgebiet
DIN 4108-10 DI, einlagig, dicht stoßen und mind. 150mm
auf Grundprofil.
Schmelzpunkt Dämmstoff: 1000 °C

Decklage/Bekleidung: 2-lagig, Verarbeitung DIN 18181,
aus Gipsplatten DIN 18180 und DIN EN 520, aus
Bauplatten GKF, Dicke 12,5 mm.
Brandverhalten Platte: A2-s1,d0 (DIN EN 13501-1)
Verdeckt befestigen mit systemspezifischen Befestigungsmitteln.
Verspachtelung: Q3 gemäß IGG-Merkblatt 2.

Feuerwiderstandsklasse (DIN EN 13501-2): EI 30 (a<->b)
Beanspruchungsklasse: Klasse A

Einbauort: Riegel EG - 3.OG

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Menge: 1290,000 m2

**1.2.20 GK-Unterdecke 2x 12,5mm GKF, F90 von unten und von oben**
Gipsplatten-Decke, abgehängt, unter Lüftungsrohren und
 Leitungen, für Brandbelastung im Deckeninnenraum.
Einbauhöhe: bis 3,00m
Abhanghöhe: ca. 0,30 m i. L.
Unterkonstruktion aus verzinkten Stahlblechprofilen
DIN EN 14195 und DIN 18182-1,
als Grund- und Tragprofil, befestigen mit bauaufsichtlich
zugelassenen Befestigungsmitteln, Befestigungsuntergrund
Stahlbeton, Unterkonstruktion verdeckt.

Dämmschicht aus Mineralwolle MW DIN EN 13162,
Dämmschichtdicke 40 mm, in Platten, Anwendungsgebiet
DIN 4108-10 DI, einlagig, dicht stoßen und mind. 150mm
auf Grundprofil.
Schmelzpunkt Dämmstoff: 1000 °C

Decklage/Bekleidung: 2-lagig, Verarbeitung DIN 18181,
aus Gipsplatten DIN 18180 und DIN EN 520, aus
Bauplatten GKF, Dicke 12,5 mm.
Brandverhalten Platte: A2-s1,d0 (DIN EN 13501-1)
Verdeckt befestigen mit systemspezifischen Befestigungsmitteln.
Verspachtelung: Q3 gemäß IGG-Merkblatt 2.

Feuerwiderstandsklasse (DIN EN 13501-2): EI 90 (a<->b)
Beanspruchungsklasse: Klasse A

Einbauort: Riegel EG - 2.OG  TRH B + C

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Menge: 120,000 m2

**1.2.30 GK-Unterdecke 1-lagig**
*** Bedarfsposition ohne GB
*** Bezugsbeschreibung
Unterdecke DIN EN 13964, 1-lagig beplankt mit Bauplatten
des Typs A.
Einbauhöhe: bis 3,00m
Abhanghöhe: ca. 0,30 m i. L.
Unterkonstruktion aus verzinkten Stahlblechprofilen
DIN EN 14195 und DIN 18182-1,
als Grund- und Tragprofil, befestigen mit bauaufsichtlich
zugelassenen Befestigungsmitteln, Befestigungsuntergrund
Stahlbeton, Unterkonstruktion verdeckt.

Dämmschicht aus Mineralwolle MW DIN EN 13162,
Dämmschichtdicke 40 mm, in Platten, Anwendungsgebiet
DIN 4108-10 DI, einlagig, dicht stoßen.

Decklage/Bekleidung: 1-lagig, Verarbeitung DIN 18181,
aus Gipsplatten DIN 18180 und DIN EN 520, aus Bauplatten
Typ A, Dicke 12,5 mm.

Verdeckt befestigen mit systemspezifischen Befestigungsmitteln.
Verspachtelung: Q3 gemäß IGG-Merkblatt 2.

Einbauort: Riegel EG - 3.OG
Menge: 1,000 m2

**1.2.40 GKI-Unterdecke 1-lagig (Bäder)**
*** wie Position 1.2.30
Unterdecke DIN EN 13964, 1-lagig beplankt mit
Bauplatten GKBI

Einbauort: Riegel EG - 3.OG, Bäder
Menge: 690,000 m2

**1.2.50 Schürze zur Unterdecke**
Schürze zur Unterdecke, bestehend aus
Unterkonstruktion,
Bekleidung / Beplankung 1-lagig d = 12,5 mm und
Spachtelung Q3.
Höhe der Schürze ca. h = 0,25-0,30 m.
Einschließlich Kantenschutzprofil.
Menge: 220,000 m

**1.2.60 Schürze zur Unterdecke- F90**
Schürze an Rohbaudecke, bestehend aus
Unterkonstruktion aus Profilen UA 50 zur biegesteifen
Ausführung zur Aufnahme von unterseitigem Glaselement
Bekleidung / Beplankung 2-lagig, GKF,  d = 12,5 mm und
Dämmschicht aus Mineralwolle MW DIN EN 13162,
Dämmschichtdicke 40 mm, in Platten, Anwendungsgebiet
DIN 4108-10 DI, einlagig, dicht stoßen .
Schmelzpunkt Dämmstoff: 1000 °C
Spachtelung Q3.
Höhe der Schürze ca. h =0,50 m.
Einschließlich Kantenschutzprofil.

Einbauort: Riegel EG Foyer - Schleuse
Menge: 5,900 m

**1.2.70 Ausschnitt Unterdecke, DN75 (Lüftung)**
Ausschnitt in der Unterdecke für einen bauseitigen
Lüftungsauslass, DN 75 mm.
Menge: 200,000 St

**1.2.80 Ausschnitt Lüftungsauslässe 80 / 12,5 cm**
Ausschnitt in der Schürze und abgh. Decke für einen
bauseitigen Lüftungsauslass 80x12,5 cm.
Menge: 200,000 St

**1.2.90 Aussparung herstellen, Ø ca. bis 300 mm**
Aussparung in Deckenbekleidung herstellen für Downlights,
Einbauleuchten, etc. Durchmesser / Maße 200mm bis 300mm.
Menge: 350,000 Stk

**1.2.100 Deckenausschnitte, Piktogramm Fluchtweg D= 60/350**
Deckenausschnitte, Piktogramm Fluchtweg
Zulage zu abgeh. glatten Decken für das Herstellen von
Ausschnitten für Fluchtwegpiktogramm,
Ausschnitt rechteckig ca. 60 x 350mm

Einbaubereiche:
-EG - 3.OG
Einbau gemäß Deckenplan oder Anweisung Bauleitung
Menge: 50,000 St

**1.2.110 Elektroleitung maßgenau aus Unterdecke herausführen**
Bauseitige, im Deckenhohlraum verzogene Elektroleitung
maßgenau aus der Unterdecke herausführen und
fachgerecht anarbeiten / anspachteln.
Menge: 500,000 St

**1.2.120 GK - Lampeneinhausungen F30**
Einhausen von Deckeneinbauleuchten Feuerwiderstandsklasse
F30 (feuerhemmend) DIN 4102, in Abhangdecke F30, durch
Umbauen (Rückseite plus alle vier Seitenflächen) mit Gipsplatten,
Bauplatten Typ A DIN EN 520 (GKB DIN 18180).
Feuerwiderstandsklasse (DIN EN 13501-2): EI 30

Abmessung: Deckenausschnitt d = ca. 234  mm
Aufbauhöhe Leuchte : ca. 30-60 mm
Menge: 100,000 St

**1.2.130 GK - Lampeneinhausungen F90**
Einhausen von Deckeneinbauleuchten Feuerwiderstandsklasse
F90 (feuerhemmend) DIN 4102, in Abhangdecke F90, durch
Umbauen (Rückseite plus alle vier Seitenflächen) mit Gipsplatten,
Bauplatten Typ A DIN EN 520 (GKB DIN 18180).
Feuerwiderstandsklasse (DIN EN 13501-2): EI 90

Abmessung: Deckenauschnitt  d = ca. 234  mm
Aufbauhöhe Leuchte : ca. 30- 60 mm
Menge: 20,000 St

**1.2.140 GK - Einhausungen Piktogramm F30**
Einhausen von Deckeneinbau - Piktogramm
Feuerwiderstandsklasse F30 (feuerhemmend) DIN 4102,
in Abhangdecke F30, durch Umbauen (Rückseite plus
alle vier Seitenflächen) mit Gipsplatten,
Bauplatten Typ A DIN EN 520 (GKB DIN 18180).
Feuerwiderstandsklasse (DIN EN 13501-2): EI 30

Abmessung: Deckenausschnitt ca. 60 x 350 mm
Aufbauhöhe Leuchte : ca. bis 100 mm
Menge: 40,000 St

**1.2.150 GK - Einhausungen Piktogramm F90**
Einhausen von Deckeneinbau - Piktogramm
Feuerwiderstandsklasse F90 (feuerhemmend) DIN 4102,
in Abhangdecke F90, durch Umbauen (Rückseite plus
alle vier Seitenflächen) mit Gipsplatten,
Bauplatten Typ A DIN EN 520 (GKB DIN 18180).
Feuerwiderstandsklasse (DIN EN 13501-2): EI 90

Abmessung: Deckenausschnitt ca. 60 x 350 mm
Aufbauhöhe Leuchte : ca. bis 100 mm
Menge: 10,000 St

#### Bereich 1.3 Revisionsklappen inkl. Öffnungen herstellen (Riegel)

*Hinweis: Wände*

**1.3.10 Revisionsklappe, Standard, bis 300x300mm, GK**
*** Bezugsbeschreibung
Liefern und montieren einer Revisionsklappe, wie folgt:
- Rahmen: Aluminium ohne BS-Anforderungen
- Abmessung: bis 300 x 300 mm
- Ausführung ohne Brandschutzanforderung
- Füllung der Klappen aus GKBi d= 2x12,5 mm
- für Montage in Ständerwänden, Vorsatzschalen
und Schachtwände
Leistung einschl. herstellen der Öffnung.

Leifabrikat: Knauf Alutop W 250 oder glw.

Angebotenes Fabrikat: '..........................................' vom Bieter einzutragen

Einbauort: EG-3.OG, Sanitärbereiche
Menge: 105,000 Stk

**1.3.20 Revisionsklappe, GK, bis 400x400mm ,**
*** Bedarfsposition ohne GB
*** wie Position 1.3.10
Abmessung: bis 400 x 400 mm
Menge: 1,000 Stk

**1.3.30 Revisionsklappe, GK, L/B=600/600mm,**
*** Bedarfsposition ohne GB
*** wie Position 1.3.10
Abmessung: bis 600 x 600 mm
Menge: 1,000 Stk

**1.3.40 Revisionsklappe, F90, bis 400x400mm, GK**
*** Bezugsbeschreibung
Liefern und montieren einer Revisionsklappe, wie folgt:
- Rahmen: Aluminium mit BS-Anforderungen F90
- Abmessung: bis 400 x 400 mm
- Ausführung ohne Brandschutzanforderung
- Füllung der Klappen aus Gipsplatten d= 2x12,5 mm
- für Montage in Ständerwänden, Vorsatzschalen
und Schachtwände
Leistung einschl. herstellen der Öffnung.

Leitfabrikat: Knauf Alutop W 250 oder glw.

Angebotenes Fabrikat: '..........................................' vom Bieter einzutragen

Einbauort: EG-3.OG
Menge: 10,000 Stk

**1.3.50 Revisionsklappe, F90, bis 300x300mm, GK**
*** Bedarfsposition ohne GB
*** wie Position 1.3.40
Abmessung Revision: 300/300 mm
Menge: 1,000 Stk

**1.3.60 Revisionsklappe, F90, L/B=600/600mm, GK**
*** Bedarfsposition ohne GB
*** wie Position 1.3.40
Abmessung: bis 600 x 600 mm
Menge: 1,000 Stk

**1.3.70 Revisionsklappe, L/B=300/300mm, Blech**
*** Bedarfsposition ohne GB
*** Bezugsbeschreibung
Revisionsklappe aus Blech, Farbe weiß, für Wandeinbau.
Abmessungen L/B=300/300mm.
Leistung einschl. herstellen der Öffnung.
Menge: 1,000 Stk

**1.3.80 Revisionsklappe, L/B=400/400mm, Blech**
*** Bedarfsposition ohne GB
*** wie Position 1.3.70
Abmessungen L/B=400/400mm.
Menge: 1,000 Stk

**1.3.90 Revisionsklappe, L/B=600/600mm, Blech**
*** Bedarfsposition ohne GB
*** wie Position 1.3.70
Abmessungen L/B=600/600mm
Menge: 1,000 Stk

*Hinweis: Decken*

**1.3.100 Revisionsklappe, F30, 500x500mm, GKF**
*** Bezugsbeschreibung
Liefern und montieren einer Revisionsklappe, wie folgt:
- Rahmen: Aluminium
- Abmessung: bis 500 x 500 mm
- Ausführung F30
- Füllung der Klappen aus Gipsplatten GKF d= 2 x 12,5 mm
- für Montage in Abhangdecken
Leistung einschl. herstellen der Öffnung.
Einschließlich zusätzlichen Abhängern nach technischer
Erfordernis.

Leitfabrikat: Knauf oder glw.

Angebotenes Fabrikat: '..........................................' vom Bieter einzutragen

Einbauort: EG-3.OG
Menge: 130,000 Stk

**1.3.110 Revisionsklappe, F30, bis 400x400mm, GKF**
*** wie Position 1.3.100
Abmessung: bis 400 x 400 mm
Menge: 150,000 Stk

**1.3.120 Revisionsklappe, F90, 500x500mm, GKF**
*** Bezugsbeschreibung
Liefern und montieren einer Revisionsklappe, wie folgt:
- Rahmen: Aluminium
- Abmessung: bis 500 x 500 mm
- Ausführung F90
- Füllung der Klappen aus Gipsplatten GKF d= 2 x 12,5 mm
- für Montage in Abhangdecken
Leistung einschl. herstellen der Öffnung.
Einschließlich zusätzlichen Abhängern nach technischer
Erfordernis.

Leitfabrikat: Knauf oder glw.

Angebotenes Fabrikat: '..........................................' vom Bieter einzutragen

Einbauort: EG-3.OG
Menge: 10,000 Stk

**1.3.130 Revisionsklappe, F90, bis 400x400mm, GKF**
*** wie Position 1.3.120
Abmessung: bis 400 x 400 mm
Menge: 10,000 Stk

**1.3.140 Revisionsklappe, GK, bis 500x500mm, GK**
*** Bedarfsposition ohne GB
*** Bezugsbeschreibung
Liefern und montieren einer Revisionsklappe, wie folgt:
- Rahmen: Aluminium ohne BS-Anforderungen
- Abmessung: bis 500 x 500 mm
- Ausführung ohne Brandschutzanforderung
- Füllung der Klappen aus Gipsplatten d= 12,5 mm
- für Montage in Abhangdecken
Leistung einschl. herstellen der Öffnung.
Einschließlich zusätzlichen Abhängern nach technischer
Erfordernis.

Leitfabrikat: Knauf Alutop W 250 oder glw.

Angebotenes Fabrikat: '..........................................' vom Bieter einzutragen

Einbauort: EG-3.OG
Menge: 1,000 Stk

**1.3.150 Revisionsklappe, bis 400x400mm, GK**
*** wie Position 1.3.140
Abmessung: bis 400 x 400 mm
Menge: 1,000 Stk

**1.3.160 Revisionsklappe, L/B=300/300mm, Blech**
*** Bedarfsposition ohne GB
*** Bezugsbeschreibung
Revisionsklappe aus Blech, Farbe weiß, für Unterdecke.
Abmessungen L/B=300/300mm.
Einschließlich zusätzlichen Abhängern nach technischer
Erfordernis.
Menge: 1,000 Stk

**1.3.170 Revisionsklappe, L/B=500/500mm, Blech**
*** Bedarfsposition ohne GB
*** wie Position 1.3.160
Abmessungen L/B=500/500mm.
Menge: 1,000 Stk

**1.3.180 Revi-klappe, L/B=800/1200mm, Blech**
Revisionsklappe aus Blech, Farbe weiß, für Unterdecke.
Abmessungen L/B=800/1200mm.
Einschließlich zusätzlichen / separaten Abhängern.

Einbauort: Decke Eingangsflur Appartments EG - 2. OG
Menge: 80,000 Stk

**1.3.190 Mehrpreis Revi-klappe, L/B=800/1200mm, GK-Füllung**
Mehrpreis zur Vorposition Revisionsklappe für
Unterdecke aus Blech 80x120cm für folgende Ausführung:
Flächenbündige Revisionsklappe für Unterdecke mit
Rahmen aus Aluminium, mit Füllung aus Bauplatten des
Typs A, Maße L/B 800/1200 mm. Zusätzliche / separate
Abhänger.
Flächenbündige Ausführung, Sicherung des Deckels
durch selbstjustierende Fangfedern, nicht sichtbarer
Verschluss- und Scharniermechanismus.

Einbauort: Decke Eingangsflur Appartments EG - 2. OG
Menge: 80,000 Stk

#### Bereich 1.4 Sonstige Öffnungen, Ausschnitte (Riegel)

**1.4.10 Rundloch für Elektrodosen o.ä. herstellen**
*** Bedarfsposition ohne GB
Rundloch in Gipskarton- bzw. Gipsfaserplatten für
Elektrosteckdosen o.ä. bohren.
- Durchmesser: bis ca. 80 mm
- Beplankungsdicke: 25,0 mm.
Ausführungsort: gem. Angabe TGA
Menge: 1,000 Stk

**1.4.20 Laibungen Lichtkuppel/Dachausstiegfenster, bis 60 cm**
Laibungen nach dem Einbau der Dachausstiegfenster,
RWA Auslässen und Ausstiegen mittels Trockenbauplatten herstellen.
GK-Platten mit Ansetzbinder an StB- oder MW-Laibungen kleben,
Eckschienen setzen, spachteln und schleifen.
Oberer Abschluss mittels Abschlussprofil, Ausführung in Q3

Leibungstiefen: bis 60 cm
Menge: 60,000 m

**1.4.30 Laibungen Lichtkuppel/Dachausstiegfenster, bis 80 cm**
*** Bedarfsposition ohne GB
wie Vorpos. jedoch Tiefe bis 80cm
Menge: 1,000 m

**1.4.40 Herstellen von Öffnungen für Heizkreisverteiler ; BxH 550 x 730 mm**
*** Bedarfsposition ohne GB
Herstellen von Öffnungen in den zuvor beschriebenen
Gipskartonwänden, Positionierung nach den Angaben
der Elektro-Planung.

Öffnungsgröße: ca. 550 x 730 mm

Ausführungsort: gem. Angabe TGA
Menge: 1,000 Stk

**1.4.50 Herstellen von Öffnungen für Heizkreisverteiler ; BxH 700 x 730 mm**
*** Bedarfsposition ohne GB
Herstellen von Öffnungen in den zuvor beschriebenen
Gipskartonwänden, Positionierung nach den Angaben
der Elektro-Planung.
Öffnungsgröße: ca. 700 x 730 mm
Ausführungsort: gem. Angabe TGA
Menge: 97,000 Stk

**1.4.60 Herstellen von Öffnungen für Unterverteiler ; BxH 348 x 755,5 mm**
Herstellen von Öffnungen in den zuvor beschriebenen
Gipskartonwänden, Positionierung nach den Angaben
der Elektro-Planung.

Öffnungsgröße: ca. 348 x 755,5 mm
Ausführungsort: gem. Angabe TGA
Menge: 97,000 Stk

**1.4.70 Herstellen von Öffnungen für Mediaverteiler ; BxH 288 x 695,5 mm**
*** Bedarfsposition ohne GB
Herstellen von Öffnungen in den zuvor beschriebenen
Gipskartonwänden, Positionierung nach den Angaben
der Elektro-Planung.

Öffnungsgröße: ca. 288 x 695,5 mm
Ausführungsort: gem. Angabe TGA
Menge: 1,000 Stk

**1.4.80 Herstellen von Öffnungen für Klemmlüfter, AxB: ca. 210x230mm**
*** Bedarfsposition ohne GB
Herstellen von Öffnungen für Klemmlüfter in den zuvor beschriebenen
Gipskartonwänden, Positionierung nach den Angaben
der TGA-Planung.

Öffnungsgröße: ca. 210 x 230 mm
Menge: 1,000 Stk

**1.4.90 Herstellen von Öffnungen für Absperr-Montageblock, AxB: ca. 214x300mm**
*** Bedarfsposition ohne GB
Herstellen von Öffnungen in den zuvor beschriebenen
Gipskartonwänden, Positionierung nach den Angaben
der TGA-Planung. (MB DUO unter WT)

Öffnungsgröße: ca. 214 x 300 mm
Menge: 1,000 Stk

#### Bereich 1.5 Dämmung TG UG1 und UG2 (Riegel)

**1.5.10 Tektalan, Wanddämmung, 100mm, zementgebundene Holzwolle, weiß**
*** Bezugsbeschreibung
Liefern und Montage der dreischichtige, weißzementgebundene
Holzwolle-Mehrschichtplatte  nach EN 13168 mit Steinwollekern
als Wanddämmung.

- Deckschichten 0,010 W/(m*K),
- Steinwollekern 0,035 W/(m*K),
- Dicke :  100mm

Brandklasse A2 nach EN 13501-1, Feuerwiderstandsdauer F90,
schallabsorbierend, mit Deckendämmschrauben auf tragfähigem
Betonuntergrund mit Bohrschrauben nach Herstellervorschrift
befestigen.
Platten im Verband planeben und press gestoßen verlegen.
Offene Fugen mit Dämmstoff ausfüllen.

Leitfabrikat:  Heraklith (Knauf) Tektalan A2-E21

Hersteller '..........................................' vom Bieter einzutragen

Einbauort:  Tiefgarage UG1+2 / TRH A
Menge: 190,000 m²

**1.5.20 Tektalan, Deckendämmung, 60 mm, Flankendämmung**
*** wie Position 1.5.10
Liefern und Montage der dreischichtige, weißzementgebundene
Holzwolle-Mehrschichtplatte nach EN 13168 mit Steinwollekern
als Flanken-Deckendämmung zur Vorpos..

Dicke :  60mm
Breite :  1,00m
Menge: 60,000 m

**1.5.30 Tektalan, Deckendämmung, 120 mm**
*** Bezugsbeschreibung
Liefern und Montage der dreischichtige, weißzementgebundene
Holzwolle-Mehrschichtplatte nach EN 13168 mit Steinwollekern
als Deckendämmung.

- Deckschichten 0,010 W/(m*K),
- Steinwollekern 0,035 W/(m*K),
- Dicke :  120mm

Brandklasse A2 nach EN 13501-1, Feuerwiderstandsdauer F90,
schallabsorbierend, mit Deckendämmschrauben auf tragfähigem
Betonuntergrund mit Bohrschrauben nach Herstellervorschrift
befestigen.
Platten im Verband planeben und press gestoßen verlegen.
Offene Fugen mit Dämmstoff ausfüllen.

Leitfabrikat:  Heraklith (Knauf) Tektalan A2-E21

Hersteller

..........................................
vom Bieter einzutragen

Einbauort:  ' Tiefgarage UG1
Menge: 1250,000 m²

**1.5.40 Tektalan, Wanddämmung, 60 mm, Flankendämmung**
*** wie Position 1.5.30
Liefern und Montage der dreischichtige, weißzementgebundene
Holzwolle-Mehrschichtplatte nach EN 13168 mit Steinwollekern
als Flanken-Wanddämmung zur Vorpos..

Dicke :  60mm
Breite :  1,00m
Menge: 170,000 m

**1.5.50 Tektalan, Wanddämmung, 60 mm, Flankendämmung Stützen**
*** wie Position 1.5.30
Liefern und Montage der zweischichtige
weißzementgebundene schwer entflammbare
Holzwolle-Mehrschichtplatte mit Steinwollekern als
Wanddämmung, Flankendämmung, Stützen.

Dicke :  60mm
Breite :  1,00m
Menge: 40,000 m

**1.5.60 Vlieskaschierte Deckendämmung, 100 mm**
*** Bedarfsposition ohne GB
Liefern und Montage der nichtbrennbare MW
Kellerdeckendämmplatte 035 vlies mit einseitiger
 Vlieskschierung als Deckendämmung.
Anwendungstyp: DI nach DIN 4108-10
Brandverhalten: A1
Bemessungswert der Wärmeleitfähigkeit:
λ = 0,035W/(mK)
Montageort:  ' '
Dicke :  100mm
Leitfabrikat:  MW KELLERDECKENDÄMMPLATTE 035 VLIES

Hersteller '..........................................' vom Bieter einzutragen
Menge: 1,000 m²

**1.5.70 Innendämmung, Flankendämmung Decken**
*** Bedarfsposition ohne GB
Innendämmung als Flankendämmung / Verzögerungsstreifen an Deckenflächen in nicht überbauten Bereichen des Untergeschosses nach Angabe der Bauphysik und nach Planung des Architekten.

Inklusive Untergrundvorbereitung.

Dämmung nicht brennbar als Mineralwolleplatte, vlieskaschiert.

Dämmstärke: 5 cm.
WLG 035.
Baustoffklasse: A1.

Ausführung an Deckenflächen und Unterseiten von Unterzügen.

Ausführungsort: UG
Menge: 1,000 m²

**1.5.80 Innendämmung, Flankendämmung Wände, 60 mm**
*** Bedarfsposition ohne GB
Innendämmung als Flankendämmung / Verzögerungsstreifen an Wandflächen in nicht überbauten Bereichen des Untergeschosses nach Angabe der Bauphysik und nach Planung des Architekten.

Inklusive Untergrundvorbereitung.

Dämmung nicht brennbar als Mineralwolleplatte, vlieskaschiert.

Dämmstärke: 6 cm.
WLG 035.
Baustoffklasse: A1.

Ausführung an Wandflächen.

Ausführungsort: EG, Müllraum (Außenwand innen Müllraum)
Menge: 1,000 m²

**1.5.90 Eckschutz Edelstahl 125/125mm**
Stoßabweiser, aus geschliffenem, gekantetem Edelstahl
für den nachträglichen Einbau an den vertikalen Ecken
der Innendämmung.

Schenkellänge: 125/125mm,
Einzelhöhe 2,00m - 2,135 mm

Befestigung: systemzugehöriger Kleber gem. Richtlinie Hersteller
Material: Edelstahl V2A, einfach gekantet, entgratet

Einbauort: Türenleibungen und Außenecken UG1 + 2

Hersteller '..........................................' vom Bieter einzutragen
Menge: 50,000 m

#### Bereich 1.6 Stundenlohnarbeiten

**1.6.10 Vorarbeiter, Stundenlohnarbeiten**
*** Bedarfsposition ohne GB
Für evtl. erforderliche Arbeiten, die nicht im Leistungsverzeichnis
erfasst sind und nur auf ausdrückliche Anweisung der Bauleitung
gegen Nachweis zur Ausführung kommen.

Berechnet für: Vorarbeiter
Gewerk: Fliesen- und Plattenarbeiten
Menge: 1,000 h

**1.6.20 Facharbeiter, Stundenlohnarbeiten**
*** Bedarfsposition ohne GB
Für evtl. erforderliche Arbeiten, die nicht im Leistungsverzeichnis
erfasst sind und nur auf ausdrückliche Anweisung der Bauleitung
gegen Nachweis zur Ausführung kommen.

Berechnet für: Facharbeiter
Gewerk: Fliesen- und Plattenarbeiten
Menge: 1,000 h

**1.6.30 Helfer, Stundenlohnarbeiten**
*** Bedarfsposition ohne GB
Für evtl. erforderliche Arbeiten, die nicht im Leistungsverzeichnis
erfasst sind und nur auf ausdrückliche Anweisung der Bauleitung
gegen Nachweis zur Ausführung kommen.

Berechnet für: Helfer
Gewerk: Fliesen- und Plattenarbeiten
Menge: 1,000 h

### Titel 2 Tower

#### Bereich 2.1 Trennwände, Vorsatzschalen, Schachtwände (Tower)

**2.1.10 Metallständerwand 100 mm, 2 x 12,5 mm, Q3**
*** Bezugsbeschreibung
Metallständerwand 100 mm, 54 dB, GKB 2-lagig beplankt
Dämmschicht aus Mineralwolle DIN EN 13162, einlagig,
dicht stoßen, abrutschsicher verlegen.

Wärmeleitfähigkeitsgruppe: 040
Dicke: 40mm
bewertetes Schalldämmmaß: Rw 54 dB nach DIN 4109

Nichttragende innere Trennwand DIN 4103-1 als Montagewand
Höhe: UG und EG bis 4,60 m, 1.OG - 10. OG bis 3,50m,
Beplankung, beidseitig, Verarbeitung DIN 18181, zweilagig,
Plattendicke 12,5 mm, befestigen mit Schnellbauschrauben
DIN 18182-2, Fugen füllen, sichtbare Befestigungsmittel und
Fugen der äußeren Plattenlage spachteln. Verspachtelung
in Qualitätsstufe Q3.

Unterkonstruktion aus verzinkten Stahlblechprofilen
DIN 18182-1/ DIN 18183 als Einfachständerwerk, CW50

Richtfabrikat: Knauf Metallständerwand W112 o. glw.

Angebotenes Fabrikat: '....................................' (Bieterergänzung)

Einbauort: Tower UG - 10.OG
Menge: 2220,000 m2

**2.1.20 Metallständerwand 150 mm, 2 x 12,5 mm, Q3**
*** wie Position 2.1.10
Metallständerwand 150 mm, 54 dB, GKB 2-lagig beplankt,

Dämmschicht aus Mineralwolle DIN EN 13162
Dicke: 80 mm
bewertetes Schalldämmmaß: 54 dB nach DIN4019

Unterkonstruktion aus verzinkten Stahlblechprofilen
DIN 18182-1/ DIN 18183, als Einfachständerwerk. CW100

Einbauort: Tower UG - 10.OG
Menge: 145,000 m2

**2.1.30 Metallständerwand 125mm, 1x25mm +1x12,5mm. beids. GKF, Q3, F90**
Metallständerwand 125 mm, 56 dB, GKF 2-lagig beplankt
1x25mm und 1x12,5mm, beidseitig, F90
Dämmschicht aus Mineralwolle DIN EN 13162, einlagig,
dicht stoßen, abrutschsicher verlegen.

Brandschutzanforderung: F90
Wärmeleitfähigkeitsgruppe: 040
Dicke: 40mm
bewertetes Schalldämmmaß: Rw 54 dB nach DIN 4109
Mineralwolle feuerbeständig F90

Nichttragende innere Trennwand DIN 4103-1 als Montagewand
Höhe: EG bis 4,70 m, 1.-10. OG bis 3,70, Beplankung, beidseitig,
Verarbeitung DIN 18181, zweilagig, Plattendicke 12,5 mm + 25 mm,
befestigen mit Schnellbauschrauben DIN 18182-2,
Fugen füllen, sichtbare Befestigungsmittel und Fugen
der äußeren Plattenlage spachteln. Verspachtelung
in Qualitätsstufe Q3.

Unterkonstruktion aus verzinkten Stahlblechprofilen
DIN 18182-1/ DIN 18183 als Einfachständerwerk, CW50

Richtfabrikat: Knauf Metallständerwand W112 o. glw

Einbauort: Tower UG 2 Restaurant Treppenabgang zu WC-D
Menge: 8,000 m2

**2.1.40 Metallständerwand 200mm, 1x25mm beids. GKF, Q3, W115, F90**
Metallständerwand 200 mm, 56 dB, GKF 1-lagig beplankt
1x25mm, beidseitig, F90
Dämmschicht aus Mineralwolle DIN EN 13162, zweilagig,
dicht stoßen, abrutschsicher verlegen.

Brandschutzanforderung: F90
Wärmeleitfähigkeitsgruppe: 040
Dicke: 2x 60mm
bewertetes Schalldämmmaß: Rw 56 dB nach DIN 4109
Mineralwolle feuerbeständig F90

Nichttragende innere Trennwand DIN 4103-1 als Montagewand
Höhe: EG bis 4,70 m, 1.-10. OG bis 3,70, Beplankung, beidseitig,
Verarbeitung DIN 18181, einlagig, Plattendicke 25mm,
befestigen mit Schnellbauschrauben DIN 18182-2,
Fugen füllen, sichtbare Befestigungsmittel und Fugen
der äußeren Plattenlage spachteln. Verspachtelung
in Qualitätsstufe Q3.

Unterkonstruktion aus verzinkten Stahlblechprofilen
DIN 18182-1/ DIN 18183 als Einfachständerwerk, CW75/CW75

Richtfabrikat: Knauf Metallständerwand W115 o. glw.

Einbauort: Tower UG 2 Restaurant Treppenabgang zu WC-D
Menge: 12,000 m2

**2.1.50 Zulage gleitender Deckenanschluss, W112, d=100-125mm**
*** Bezugsbeschreibung
Zulage zur vorbeschriebenen Ständerwand :
'' Wand d=100-125mm, 2x12,5mm beids. GKB, Q3, W112 ''
für Ausführung mit gleitendem Deckenanschluss,
inkl. Kantenschutzprofil falls erforderlich
fachgerecht ausgeführt.

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
Einbauort: Tower, nach Anweisung Bauleitung
Menge: 300,000 m

**2.1.60 Zulage gleitender Deckenanschluss, W112, d=150mm**
*** wie Position 2.1.50
'' Wand d=150mm,
Menge: 50,000 m

**2.1.70 Zulage gleitender Deckenanschluss, W112, d=205mm, F90**
Zulage zur vorbeschriebenen Ständerwand :
'' Wand d=205mm, 2x12,5mm beids. GKB, Q3, W112 '' F90
für Ausführung mit gleitendem Deckenanschluss,
inkl. Kantenschutzprofil falls erforderlich
fachgerecht ausgeführt.

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
Einbauort: Tower, nach Anweisung Bauleitung
Menge: 2,600 m

**2.1.80 Herstellen von freien Wandenden, 100mm - 150mm**
*** Bezugsbeschreibung
Herstellen von freien Wandenden an Montagewänden
MW 100-150mm wie folgt:
Wände seitlich raumhoch verstärken,
mit Metallständerprofilen UA 50 einschl. Boden- und
Deckenanschluss mit Steckwinkel befestigt mit
Dübeln und Schrauben.
Höhe: EG bis 4,70 m, 1.-10. OG bis 3,70,
Beplankung der Stirnplatte:
1x12,5 mm GKB, verspachtelt, Qualitätsstufe: Q3
Platten nach DIN EN 520.
Leistung einschließlich Lieferung, Einbau und
Einspachteln von verzinkten Eckschutzschienen

Einbauorte: Tower UG - 10.OG
Menge: 15,000 m

**2.1.90 Herstellen von freien Wandenden, 205 mm**
*** wie Position 2.1.80
Herstellen von freien Wandenden an Montagewänden
der vorstehenden Position MW 205mm.

Einbauorte: Tower UG - 10.OG
Menge: 55,000 m

**2.1.100 Rollrüstung für Arbeiten über 3,50m**
*** Pauschalposition
Rollrüstung für die Montagearbeiten innerhalb des
Gebäudes nach den jeweils gültigen
Arbeitsschutzvorschriften.
Arbeitshöhe max. 4,60 m
liefern, aufbauen, vorhalten, nach Bedarf umsetzen
und Höhe anpassen.

Einsatzort: Tower UG2 und EG
Menge: 1,000 Psch

**2.1.110 Herstellen von Türöffnungen; B x H: 0,76 x 2,135 m**
*** Bezugsbeschreibung
in zuvor beschriebener Metallständerwand:
mit Sturzprofil, seitlich raumhoch verstärken,
mit Metallständerprofilen: UA 50/75/100
einschl. Boden- und Deckenanschluss, mit
Türpfostensteckwinkel, befestigen mit Dübel und
Schrauben.

Bauöffnungsmaß (B x H): 0,76 x 2,135 m

Einbauort: Tower UG - 10.OG
Menge: 37,000 Stk

**2.1.120 Herstellen von Türöffnungen; B x H: 0,885 x 2,135 m**
*** wie Position 2.1.110
Bauöffnungsmaß (B x H): 0,885 x 2,135 m

Einbauort: Tower UG - 10.OG
Menge: 120,000 Stk

**2.1.130 Herstellen von Türöffnungen; B x H: 1,01 x 2,135 m**
*** wie Position 2.1.110
Bauöffnungsmaß (B x H): 1,01 x 2,135 m

Einbauort: Tower EG - 10.OG
Menge: 30,000 Stk

**2.1.140 Herstellen von Türöffnungen; B x H: 0,635 x 2,135 m**
*** wie Position 2.1.110
Bauöffnungsmaß (B x H): 0,635 x 2,135 m

Einbauort: Tower UG 2
Menge: 1,000 Stk

**2.1.150 Herstellen von Türöffnungen; B x H: 1,10 x 2,135 m**
*** wie Position 2.1.110
Bauöffnungsmaß (B x H):1,10 x 2,135 m

Einbauort: Tower EG Küche
Menge: 1,000 Stk

**2.1.160 Herstellen von Wandöffnungen; B x H: 1,51 x 2,135 m**
*** wie Position 2.1.110
Bauöffnungsmaß (B x H): 1,51 x 2,135 m

Einbauort: Tower 2.- 9.OG
Menge: 8,000 Stk

**2.1.170 Einbau von Teleskopstützen 50/50mm für schwere Türen**
*** Bezugsbeschreibung
Lieferung und Einbau von Teleskopstützen anstelle der
UA-Profile als H-Konstruktion in Gk-Wand.
Anwendung:
Für schwere Türen ein- oder zweiflügelig  in
Trockenbauwänden mit der Sicherheit für Stabilität.
Stützen mit angeschweißten Anschraubplatten
(Fuß- / Kopfplatten) zur Befestigung am Boden und an
der Decke. Stützen oben mit teleskopierendem,
gleitendem Adapter (Schiebestutzen).
Kopf- und Fußplatten sind im Wandverlauf bündig mit
den Stützen und einseitig auskragend ausgeführt.
Sturzrohrprofile verbinden die Stützen starr oder
teleskopierend mit stabilen verschraubten Montagewinkeln.
Die Dimensionierung und der Aufbau der Unterkonstruktion
erfolgen nach baulichen Gegebenheiten (z. B. Wandaufbau)
und Anforderungen (Lastannahmen).
Stützenabstand nach Türabmessung.

Vierkantrohr 50/50mm mit angeschweißter Fuß- und
Kopfplatte für GK-Wand MW100.
Abrechnungsgrundlage:
1 Stck. H-Konstruktion = je 1 Teleskopstütze rechts und
links an Türöffnung und 1 Sturzrohrprofil.

Höhe: EG bis 4,70 m,
Einbauort: EG, Küche
Türnummer: T26
Menge: 1,000 Stk

**2.1.180 Einbau von Teleskopstützen 70/50mm für schwere Türen**
*** Bedarfsposition ohne GB
*** wie Position 2.1.170
Vierkantrohr 70/50mm mit angeschweißter Fuß- und
Kopfplatte für GK-Wand MW200.

Einbauort: EG, Kühllager
Türnummer: T27
Menge: 1,000 Stk

**2.1.190 Installationswand, 200 bis 250 mm, 2x12,5mm GKB/GKBi Feuchträume, Q3**
Nichttragende innere Trennwand, als beidseitig
beplankte Montagewand, einseitig HLS
Installationen mit Dämmschicht aus Mineralwolleplatten,
abrutschsicher und dicht gestoßen, einschl. Verspachtelung
von Fugen und Befestigungsmitteln.

Unterkonstruktion: Doppel-Ständerwerk aus verzinkten Stahlblechprofilen
Profilgröße: 50 mm
Beplankung: Gipsplatte Typ A+ GKBI
Plattendicken je Seite: 2 x 12,5 mm
Oberfläche: Qualitätsstufe Q3
Dämmung: MW
Wärmeleitfähigkeit: 040
Dämmdicke: 40 mm

Schalldämmung: Rw, R = 67 dB
Wanddicke: 200-250 mm
Höhe: EG bis 4,70 m, 1.-10. OG bis 3,70,

Einbauorte: Tower UG - 10.OG
Menge: 723,000 m2

**2.1.200 Zulage gleitender Deckenanschluss, W112, d=200mm**
Zulage zur vorbeschriebenen Ständerwand : Wand d=200mm,
für Ausführung mit gleitendem Deckenanschluss, inkl.
Kantenschutzprofil falls erforderlich fachgerecht ausgeführt.

Einbauort: Tower, nach Anweisung Bauleitung
Menge: 200,000 m

**2.1.210 Schachtwand, F90**
*** Bezugsbeschreibung
Nichttragende Schachtwand F90 nach DIN 4103-1,
als Metalleinfachständerwand Profil/Stegtiefe 50 mm,
mit einseitiger zweilagiger Beplankung.
Unterkonstruktion aus verzinkten Stahlblechprofilen DIN
EN 14195 und DIN 18182-1, als Einfachständerwerk,

Dämmschicht aus Mineralwolle MW DIN EN 13162,
Dämmschichtdicke 40 mm, in Platten, Anwendungsgebiet
DIN 4108-10 DI, einlagig, dicht stoßen.
Bekleidung, einseitig, aus Gipsplatten DIN 18180 und
DIN EN 520, Bauplatten 2-lagig, Plattendicke 2 x
12,5 mm GKF, befestigen mit systemspezifischen
Befestigungsmitteln.
Verspachtelung Q3 gemäß IGG-Merkblatt 2.

Einbauort: Tower TRH, UG2 Technikraum, Flur vor WHG
Menge: 120,000 m2

**2.1.220 Schachtwand, F0**
*** wie Position 2.1.210
Nichttragende Schachtwand F0 nach DIN 4103-1,
als Metalleinfachständerwand Profil/Stegtiefe 50 mm,
mit einseitiger zweilagiger Beplankung, GKB.

Einbauorte: Tower UG - 10.OG
Menge: 686,000 m2

**2.1.230 Schachtwand, F90-m**
Nichttragende Schachtwand F90-m nach DIN 4103-1,
als Metalleinfachständerwand Profil/Stegtiefe 50 mm,
mit einseitiger zweilagiger Beplankung.
Unterkonstruktion aus verzinkten Stahlblechprofilen DIN
EN 14195 und DIN 18182-1, als Einfachständerwerk,

Dämmschicht aus Mineralwolle MW DIN EN 13162,
Dämmschichtdicke 40 mm, in Platten, Anwendungsgebiet
DIN 4108-10 DI, einlagig, dicht stoßen.
Stahlblecheinlage einlagig 0,5mm
Bekleidung, einseitig, aus Gipsplatten DIN 18180 und
DIN EN 520, Bauplatten 2-lagig, Plattendicke 2 x
12,5 mm GKF, befestigen mit systemspezifischen
Befestigungsmitteln.
Verspachtelung Q3 gemäß IGG-Merkblatt 2.

Einbauort: Tower EG KiWa
Menge: 15,000 m2

**2.1.240 Vorsatzschale, d=75mm, 2-lagig beplankt, San - Vorwandinst.**
Freistehende Vorsatzschale DIN 4103-1
Höhe bis 1,25 m, Dicke 75 mm, Unterkonstruktion
aus verzinkten Stahlblechprofilen DIN EN 14195 und DIN
18182-1, als Einfachständerwerk, Profil/Stegtiefe 50mm

Dämmschicht: Mineralwolle 40mm
Tiefe: bis 300mm

Bekleidung, einseitig, aus Gipsplatten DIN 18180 und
DIN EN 520, Bauplatten GKBI 2-lagig, Plattendicke 2 x
12,5 mm, befestigen mit systemspezifischen
Befestigungsmitteln.
Verspachtelung Q3 gemäß IGG-Merkblatt 2.
Einschließlich Ausführung von Leibungen ab einer Tiefe
bis 300mm

Einbauorte: Tower UG - 10.OG
Menge: 165,000 m2

**2.1.250 Vorsatzschale, d=75-100mm, 2-lagig beplankt, Raumhoch**
Freistehende Vorsatzschale DIN 4103-1
Höhe: EG bis 4,70 m, 1.-10. OG bis 3,70, Dicke 75-100 mm,
Unterkonstruktion aus verzinkten Stahlblechprofilen DIN
EN 14195 und DIN 18182-1, als Einfachständerwerk,
Profil/Stegtiefe 50mm,

Dämmschicht:
aus Mineralwolle DIN EN 13162, einlagig,
dicht stoßen, abrutschsicher verlegen.
Wärmeleitfähigkeitsgruppe: 040, Dicke: 40mm
Bekleidung, einseitig, aus Gipsplatten DIN 18180 und
DIN EN 520, Bauplatten GKB, 2-lagig, Plattendicke 2 x
12,5 mm, befestigen mit systemspezifischen
Befestigungsmitteln.
Verspachtelung Q3 gemäß IGG-Merkblatt 2.
Einschließlich Ausführung von Leibungen

Hinweis: Zulage Ausführung imprägnierte Platten in
gesonderter Position.

Einbauorte: Tower UG - 10.OG
Menge: 80,000 m2

**2.1.260 Zulage gleitender Deckenanschluss, VSS, W626, d=75mm**
Zulage zur vorbeschriebenen Vorsatzschale,
für Ausführung mit gleitendem Deckenanschluss,
inkl. Kantenschutzprofil falls erforderlich
fachgerecht ausgeführt.
Menge: 14,000 m

**2.1.270 Laibung zur Vorsatzschale, bis 30cm**
Laibung zur Vorsatzschale der Vorposition, Tiefe der
Laibung ca. bis 30cm

Einbauort: Tower UG - 10.OG
Menge: 1,000 m

**2.1.280 Ablagen Vorsatzschale**
Ablagen auf Vorsatzschale, 2-lagige Beplankung GKBI

Breite bis 300mm
Abrechnung nach Stück Ablage.

Einbauorte: Tower UG - 10.OG
Menge: 1,000 St

**2.1.290 Zulage für Beplankung GKB-I, 2x12,5mm, einseitig (Wand)**
Zulage zu den Vorpositionen für das einseitige
Beplanken mit 2 x 12,5 mm GKB-I.

Einbauort: UG2 - 10.OG
Menge: 2267,000 m2

**2.1.300 Verstärkungsprofil, UA 50/75**
Liefern und einbauen von UA-Profilen
als Verstärkungsprofil für Trockenbaukonstruktionen.
Profil: UA 50/40/2, UA 75/40/2
WC- und WB-Elemente, Wandverstärkung Duschtrennwände
(Türöffnungen in gesonderter Pos.)

Einbauorte: Tower UG - 10.OG
Menge: 542,000 m
DIN 276-1 2008-12: 349
DIN 276 2018-12: 349

**2.1.310 Trennfugenausbildung an Wandstößen zwischen GK- und Massivwand**
*** Bedarfsposition ohne GB
Verwendung eines Eckschutz-/ Abschlussprofils am
Übergang von einer Trockenbau- zu einer Massivwand.
Profile sind zusätzlich mit verzinkten Klammern zu befestigen.
Fabrikat Göppinger Profil o. glw.
Menge: 1,000 m

**2.1.320 Minderpreis Verspachtelung: Q1 anstelle Q3**
Minderpreis für eine Ausführung mit der Oberflächengüte
Q1 gemäß IGG-Merkblatt 2 anstelle der Oberflächengüte
Q3 gemäß IGG-Merkblatt 2.
Abrechnung je gespachtelter Fläche / je Wandseite.
Einbauort:
Wandbereiche, die bauseits mit Fliesen belegt werden.
Menge: 670,000 m2

*Hinweis: Hinweis Größe der Öffnungen*
Hinweis zu den  nachfolgenden Positionen:
Die Größe der tatsächlich herzustellenden Öffnungen und
Ausschnitte richtet sich grundsätzlich nach der
Ausführungsplanung (nicht nach dem LV).

**2.1.330 Ausschnitt bis 60mm, in Trennwand oder Vorsatzschale**
Ausschnitt mit Durchmesser 25-60mm, in Trockenbauwand
oder in Vorsatzschale.
Ausschnitt für sanitärtechnische Installationen.
Menge: 490,000 St

**2.1.340 Ausschnitt 61-120mm, in Trennwand oder Vorsatzschale**
Ausschnitt mit Durchmesser 61-120mm, in Trockenbauwand
oder in Vorsatzschale.
Ausschnitt für sanitärtechnische Installationen.
SW-Leitungen, etc
Menge: 50,000 St

**2.1.350 Ausschnitt 121-200mm, in Trennwand oder Vorsatzschale**
Ausschnitt mit Durchmesser 121-200mm, in Trockenbauwand
oder in Vorsatzschale.
Ausschnitt für sanitärtechnische Installationen.
Wasserzähler, etc.
Menge: 40,000 St

**2.1.360 Ausschnitt 30-50 / 20-40cm, in Trennwand oder Vorsatzschale**
Ausschnitt mit Durchmesser 121-200mm, in Trockenbauwand
oder in Vorsatzschale.
Ausschnitt für sanitärtechnische Installationen, wie Lüftung und Drückertaste WC..
Menge: 135,000 St

**2.1.370 Ausschnitt 25-120mm, Vorsatzschale Zementbauplatte**
Ausschnitt mit Durchmesser 25 -120mm, in Vorsatzschale
mit zweilagiger Beplankng aus Zementbauplatte.
Ausschnitt für Steckdosen oder Lichtschalter oder für
sanitärtechnische Installationen.
Menge: 10,000 St

**2.1.380 GK-Stützenbekleidung als Trockenputz, 1x12,5mm eins. GKB, W611**
*** Bedarfsposition ohne GB
GK-Trockenputz als Verkleidung von Stützen, befestigt
durch Ansetzen mit Klebemörtel nach DIN 4103 Teil 1,
falls erforderlich mit Hinterlegung mit Plattenstreifen,
wie folgt liefern und fachgerecht einbauen:
- Plattendicke: 1x12,5mm Gipskarton-Bauplatte GKB,
- Oberfläche: verspachtelt, Qualitätsstufe: Q 3,
Platten nach DIN 18180 / DIN EN 520
- Untergrund: Stahlbetonstützen
- Einbauhöhe: bis 3,00m
Leistung einschl. Lieferung und Einbau von sämtlichen
Kantenschutzprofilen, Untergrundvorbehandlung.
Fabrikat: Knauf W 611 oder glw.

Einbauort: Stützenverkleidung Tower UG-10.OG
Menge: 1,000 m2

**2.1.390 Universal-Traverse f. wandhängende Lasten von Küchen, W234**
Universal-Traverse für wandhängende Lasten
Wandverstärkungen in den Wänden für Küchenschränke,
aus Mehrschichtenholzplatten ca. d = 23 mm,
fachgerecht befestigt an den CW-Profilen,
für Lasten bis 1,5 kN/m Wandlänge.

Einbauort: Tower UG-10.OG
Menge: 95,000 m

**2.1.400 Zulage für vorzeitige Trockenbaumontage vor Estricheinbau, H: ca. 30cm**
*** Bedarfsposition ohne GB
Zulage zu den vorbeschriebenen Montagewänden
und Vorsatzschalen für die vorzeitige
Beplankung als Estrichabstellung, wie folgt:
Montage der Unterkonstruktionen nach Herstellerangaben,
und 2-lagige Beplankung im Sockelbereich:
1. Lage bis ca. 40 cm über Rohfußboden (STG 60cm)
2. Lage bis ca. 25 cm über Rohfußboden (STG 45 cm)
Plattenzuschnitte sind in den Einheitspreis einzurechnen.
Beplankung entsprechend der jeweiligen Wandposition,
Stoß- und Anschlussfugen gespachtelt.

Einbauort: EG bis 10.OG
Menge: 1,000 m

**2.1.410 Eckschutzschiene GK**
Eckschutzschiene, verzinkt,  für Außenecken von
GK-Montagewände, Trockenputz, Bekleidungen
und Verkofferungen.

Eckschutzschiene anbringen und mit Spachtelmasse einspachteln
und glätten, einschl. der Verwendung von Glasfaserfugendeckstreifen.

Maß: 31 / 31 mm
Menge: 636,000 m

**2.1.420 Zulage für umlaufende Anschlüsse gleitend**
*** Bedarfsposition ohne GB
Zulage zur Herrstellung eines gleitenden Wandanschlusses.
Menge: 1,000 m

**2.1.430 Treppenanschluss F90 GK-Wand**
Herstellen des schrägen Deckenanschlusses gem. Detail.

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Detail: 231117_EIS2_5_AR_HH_DT_TH2_6703_P_9
Einbauort: Tower, Gastro
Menge: 3,000 m

**2.1.440 Ausschnitt für Brandschott in F30 GK-Wand**
*** Bedarfsposition mit GB
Ausschnitt in F30 GK - Wand fachgerecht nach
Vorschrift für Brandschott durch Elektriker herstellen.
Größe: ca. 0,05 - 0,1 m²
Maße: ca.10x10cm  bis 5x20 cm
Menge: 10,000 St

#### Bereich 2.2 Unterdecken aus Gipsbauplatten (Tower)

**2.2.10 GK-Unterdecke 1-lagig**
*** Bezugsbeschreibung
Unterdecke DIN EN 13964, 1-lagig beplankt mit
Bauplatten des Typs A
Einbauhöhe ca. 2,85 m
Abhanghöhe ca. 0,30 m i. L. ( EG Gastraum 0,45m i.L.)
Unterkonstruktion aus verzinkten Stahlblechprofilen DIN
EN 14195 und DIN 18182-1, als Grund- und Tragprofil,
befestigen mit bauaufsichtlich zugelassenen
Befestigungsmitteln, Befestigungsuntergrund Stahlbeton,
Unterkonstruktion verdeckt.

Dämmschicht aus Mineralwolle MW DIN EN 13162,
Dämmschichtdicke 40 mm, in Platten, Anwendungsgebiet
DIN 4108-10 DI, einlagig, dicht stoßen.

Decklage/Bekleidung 1-lagig, Verarbeitung DIN 18181,
aus Gipsplatten DIN 18180 und DIN EN 520, aus
Bauplatten Typ A, Dicke 12,5 mm.

Verdeckt befestigen mit systemspezifischen Befestigungsmitteln.
Verspachtelung Q3 gemäß IGG-Merkblatt 2.

Einbauort: Tower UG - 10.OG
Menge: 200,000 m2

**2.2.20 GKI-Unterdecke 1-lagig**
*** wie Position 2.2.10
Unterdecke DIN EN 13964, 1-lagig beplankt mit
Bauplatten GKBI

Einbauort: Tower UG - 10.OG Bäder
Menge: 80,000 m2

**2.2.30 GKI-Unterdecke 2-lagig**
*** wie Position 2.2.10
Unterdecke DIN EN 13964, 2-lagig beplankt mit
Bauplatten GKBI

Einbauort: Tower EG Küche
Menge: 45,000 m2

**2.2.40 MF- Hygienedecke, Gastro Küche**
*** Bedarfsposition ohne GB
Anbringen einer abgehängten Decke mit Hygiene - Platten
z.B. OWAcoustic Humancare, Plattendicke: 15mm
Deckenraster LxB (mm): 62,5x62,5 cm oder 60x60cm
Wandprofile weiß
Wandanschlüsse, Eckausbildungen und Anschluss anUnterzüge und ggf Stützen nach Vorgaben des Herstellers.
Raumhöhe: 4,50m
Abgh. Decke: UK ca. 4,035m

Untergrund: Stahlbetondecke
Unterkonstruktion:
Produkt: DONN® DX3- 24, inklusive Tragschienen,
Querschienen, Abhänger, Wandwinkel, ect. oder
gleichwertig für in nachfolgender Position aufgeführte
Deckenplatten.

Profilmaterial: verzinktes Stahlblech
Profilbreite: 24 mm
Profilfarbe: DONN® Weiß
Für Plattenformat: 60/60 oder 62,5/62,5 cm
Brandverhalten: A2-s1,d0 nach DIN EN 13501-1
Korrosionsschutzklasse: B nach DIN EN 13964

Produkt: Schnellabhänger oder gleichwertig
Systemkomponente: Abhänger
erford. Belastbarkeit: ≥ 15 kg
Abhängehöhe (TKH): ca. 350 mm
Inkl. Nebenarbeiten, Material und Rüstung

Montagekurzbeschreibung:
Die Verankerung hat je nach Rohdeckenart mit bauaufsichtlich
zugelassenen Befestigungselementen zu erfolgen.
Die Unterkonstruktion ist auszurichten und waagrecht zu
nivellieren. Die MF-Platten sind in o. g. Unterkonstruktion
einzulegen. Einbauten und Zusatzlasten sind gesondert an
der Rohdecke abzuhängen. Die ergänzenden Maßnahmen sind
in fachgerechter Ausführung zu erbringen. Die
Montagerichtlinien, amtliche Gutachten und Prüfzeugnisse der
Herstellerfirma sind zu beachten und entsprechende Anforderungen
ggf. mit sog. Übereinstimmungsnachweisen zu dokumentieren.

Im Einheitspreis inbegriffen sind:
das gesamte erforderliche Material und die fix und fertige Montage an der Decke oder Wand ohne Unterschied der Lage der Geschoße und der Raumhöhe, eventuelle Mehrkosten für Auswechslungsarbeiten an der Unterkonstruktion plus die Anarbeitung an bauseitige Objekte wie Lüftung, Öffnungen, Leuchten etc.
incl. aller erforderlichen Nebenarbeiten

Einbauort: EG Küche Gastrobereich
Menge: 45,000 m²

**2.2.50 Schürze zur Unterdecke**
Schürze zur Unterdecke, bestehend aus
Unterkonstruktion,
Bekleidung / Beplankung 1-lagig d = 12,5 mm und
Spachtelung Q3.
Höhe der Schürze ca. h = 0,25-0,30 m.
Einschließlich Kantenschutzprofil.
Menge: 20,000 m

**2.2.60 Ausschnitt Unterdecke, DN75 (Lüftung)**
Ausschnitt in der Unterdecke für einen bauseitigen
Lüftungsauslass, DN 75 mm.
Menge: 1,000 St

**2.2.70 Ausschnitt Schürze, DN75 (Lüftung)**
Ausschnitt in der Schürze für einen bauseitigen
Lüftungsauslass, DN 75 mm.
Menge: 30,000 St

**2.2.80 Ausschnitt Lüftungsauslässe 80 / 12,5 cm**
*** Bedarfsposition ohne GB
Ausschnitt in der Schürze und abgh. Decke für einen
bauseitigen Lüftungsauslass 80x12,5 cm.
Menge: 1,000 St

**2.2.90 Aussparung herstellen, Ø ca. bis 200 mm**
Aussparung in Deckenbekleidung herstellen für Downlights,
Einbauleuchten, etc. Durchmesser / Maße bis ca: 200mm.
Menge: 200,000 Stk

**2.2.100 Deckenausschnitte, Piktogramm Fluchtweg D= 60/350**
Deckenausschnitte, Piktogramm Fluchtweg
Zulage zu abgeh. glatten Decken für das Herstellen von
Ausschnitten für Fluchtwegpiktogramm,
Ausschnitt rechteckig ca. 60 x 350mm

Einbaubereiche:
-EG - 3.OG
Einbau gemäß Deckenplan oder Anweisung Bauleitung
Menge: 50,000 St

**2.2.110 GK Licht - Voute STG**
Herstellen einer Licht-Voute  an den GK-Wänden im Deckenbereich
Abm ca. Bx H  35x20-30cm

Einbauort: Tower Diele/Flur  STG
Menge: 15,000 m

**2.2.120 GK Licht - Voute mit Abkofferung EG Foyer**
Herstellen einer Deckenabkofferung mit Licht-Voute
im Foyer
Abmessungen :
B : ca. 30cm + ca. 105cm
H : ca. 10 - 40cm

Einbauort: Tower EG Foyer
Menge: 10,000 m

**2.2.130 Elektroleitung maßgenau aus Unterdecke herausführen**
Bauseitige, im Deckenhohlraum verzogene Elektroleitung
maßgenau aus der Unterdecke herausführen und
fachgerecht anarbeiten / anspachteln.
Menge: 500,000 St

#### Bereich 2.3 Revisionsklappen inkl. Öffnungen herstellen (Tower)

*Hinweis: Wände*

**2.3.10 Revisionsklappe, Standard, bis 300x300mm, GK**
*** Bezugsbeschreibung
Liefern und montieren einer Revisionsklappe, wie folgt:
- Rahmen: Aluminium ohne BS-Anforderungen
- Abmessung: bis 300 x 300 mm
- Ausführung ohne Brandschutzanforderung
- Füllung der Klappen aus GKBi d= 2x12,5 mm
- für Montage in Ständerwänden, Vorsatzschalen
und Schachtwände
Leistung einschl. herstellen der Öffnung.

Leifabrikat: Knauf Alutop W 250 oder glw.

Angebotenes Fabrikat: '..........................................' vom Bieter einzutragen

Einbauort: EG-3.OG, Sanitärbereiche
Menge: 54,000 Stk

**2.3.20 Revisionsklappe, GK, bis 400x400mm ,**
*** Bedarfsposition ohne GB
*** wie Position 2.3.10
Abmessung: bis 400 x 400 mm
Menge: 1,000 Stk

**2.3.30 Revisionsklappe, GK, L/B=600/600mm,**
*** Bedarfsposition ohne GB
*** wie Position 2.3.10
Abmessung: bis 600 x 600 mm
Menge: 1,000 Stk

**2.3.40 Revisionsklappe, F90, bis 400x400mm, GK**
*** Bezugsbeschreibung
Liefern und montieren einer Revisionsklappe, wie folgt:
- Rahmen: Aluminium mit BS-Anforderungen F90
- Abmessung: bis 400 x 400 mm
- Ausführung ohne Brandschutzanforderung
- Füllung der Klappen aus Gipsplatten d= 2x12,5 mm
- für Montage in Ständerwänden, Vorsatzschalen
und Schachtwände
Leistung einschl. herstellen der Öffnung.

Leitfabrikat: Knauf Alutop W 250 oder glw.

Angebotenes Fabrikat: '..........................................' vom Bieter einzutragen

Einbauort: EG-3.OG
Menge: 15,000 Stk

**2.3.50 Revisionsklappe, F90, bis 300x300mm, GK**
*** Bedarfsposition ohne GB
*** wie Position 2.3.40
Abmessung Revision: 300/300 mm
Menge: 1,000 Stk

**2.3.60 Revisionsklappe, F90, L/B=600/600mm, GK**
*** Bedarfsposition ohne GB
*** wie Position 2.3.40
Abmessung: bis 600 x 600 mm
Menge: 1,000 Stk

**2.3.70 Revisionsklappe, L/B=300/300mm, Blech**
*** Bedarfsposition ohne GB
*** Bezugsbeschreibung
Revisionsklappe aus Blech, Farbe weiß, für Wandeinbau.
Abmessungen L/B=300/300mm.
Leistung einschl. herstellen der Öffnung.
Menge: 1,000 Stk

**2.3.80 Revisionsklappe, L/B=400/400mm, Blech**
*** Bedarfsposition ohne GB
*** wie Position 2.3.70
Abmessungen L/B=400/400mm.
Menge: 1,000 Stk

**2.3.90 Revisionsklappe, L/B=600/600mm, Blech**
*** Bedarfsposition ohne GB
*** wie Position 2.3.70
Abmessungen L/B=600/600mm
Menge: 1,000 Stk

*Hinweis: Decken*

**2.3.100 Revisionsklappe, GK, bis 500x500mm, GK**
*** Bezugsbeschreibung
Liefern und montieren einer Revisionsklappe, wie folgt:
- Rahmen: Aluminium ohne BS-Anforderungen
- Abmessung: bis 500 x 500 mm
- Ausführung ohne Brandschutzanforderung
- Füllung der Klappen aus Gipsplatten d= 12,5 mm
- für Montage in Abhangdecken
Leistung einschl. herstellen der Öffnung.
Einschließlich zusätzlichen Abhängern nach technischer
Erfordernis.

Leitfabrikat: Knauf Alutop W 250 oder glw.

Angebotenes Fabrikat: '..........................................' vom Bieter einzutragen

Einbauort: EG-3.OG
Menge: 20,000 Stk

**2.3.110 Revisionsklappe, bis 400x400mm, GK**
*** Bedarfsposition ohne GB
*** wie Position 2.3.100
Abmessung: bis 400 x 400 mm
Menge: 50,000 Stk

**2.3.120 Revisionsklappe, L/B=300/300mm, Blech**
*** Bedarfsposition ohne GB
*** Bezugsbeschreibung
Revisionsklappe aus Blech, Farbe weiß, für Unterdecke.
Abmessungen L/B=300/300mm.
Einschließlich zusätzlichen Abhängern nach technischer
Erfordernis.
Menge: 1,000 Stk

**2.3.130 Revisionsklappe, L/B=500/500mm, Blech**
*** Bedarfsposition ohne GB
*** wie Position 2.3.120
Abmessungen L/B=500/500mm.
Menge: 1,000 Stk

#### Bereich 2.4 Sonstige Öffnungen, Ausschnitte (Tower)

**2.4.10 Rundloch für Elektrodosen o.ä. herstellen**
*** Bedarfsposition ohne GB
Rundloch in Gipskarton- bzw. Gipsfaserplatten für
Elektrosteckdosen o.ä. bohren.
- Durchmesser: bis ca. 80 mm
- Beplankungsdicke: 25,0 mm.
Ausführungsort: gem. Angabe TGA
Menge: 1,000 Stk

**2.4.20 Laibungen Lichtkuppel/Dachausstiegfenster, bis 60 cm**
Laibungen nach dem Einbau der Dachausstiegfenster,
RWA Auslässen und Ausstiegen mittels Trockenbauplatten herstellen.
GK-Platten mit Ansetzbinder an StB- oder MW-Laibungen kleben,
Eckschienen setzen, spachteln und schleifen.
Oberer Abschluss mittels Abschlussprofil, Ausführung in Q3
Laibungstiefen: bis 60 cm
Menge: 17,500 m

**2.4.30 Laibungen Lichtkuppel/Dachausstiegfenster, bis 80 cm**
*** Bedarfsposition ohne GB
wie Vorpos. jedoch Tiefe bis 80cm
Menge: 1,000 m

**2.4.40 Herstellen von Öffnungen für Heizkreisverteiler ; BxH 550 x 730 mm**
*** Bedarfsposition ohne GB
Herstellen von Öffnungen in den zuvor beschriebenen
Gipskartonwänden, Positionierung nach den Angaben
der Elektro-Planung.
Öffnungsgröße: ca. 550 x 730 mm
Ausführungsort: gem. Angabe TGA
Menge: 1,000 Stk

**2.4.50 Herstellen von Öffnungen für Heizkreisverteiler ; BxH 700 x 730 mm**
Herstellen von Öffnungen in den zuvor beschriebenen
Gipskartonwänden, Positionierung nach den Angaben
der Elektro-Planung.
Öffnungsgröße: ca. 700 x 730 mm
Ausführungsort: gem. Angabe TGA
Menge: 18,000 Stk

**2.4.60 Herstellen von Öffnungen für Unterverteiler ; BxH 348 x 755,5 mm**
Herstellen von Öffnungen in den zuvor beschriebenen
Gipskartonwänden, Positionierung nach den Angaben
der Elektro-Planung.
Öffnungsgröße: ca. 348 x 755,5 mm
Ausführungsort: gem. Angabe TGA
Menge: 18,000 Stk

**2.4.70 Herstellen von Öffnungen für Mediaverteiler ; BxH 288 x 695,5 mm**
*** Bedarfsposition ohne GB
Herstellen von Öffnungen in den zuvor beschriebenen
Gipskartonwänden, Positionierung nach den Angaben
der Elektro-Planung.
Öffnungsgröße: ca. 288 x 695,5 mm
Ausführungsort: gem. Angabe TGA
Menge: 1,000 Stk

**2.4.80 Herstellen von Öffnungen für Klemmlüfter, AxB: ca. 210x230mm**
*** Bedarfsposition ohne GB
Herstellen von Öffnungen für Klemmlüfter in den zuvor beschriebenen
Gipskartonwänden, Positionierung nach den Angaben
der TGA-Planung.
Öffnungsgröße: ca. 210 x 230 mm
Einbauort:
Menge: 1,000 Stk

**2.4.90 Herstellen von Öffnungen für Absperr-Montageblock, AxB: ca. 214x300mm**
*** Bedarfsposition ohne GB
Herstellen von Öffnungen in den zuvor beschriebenen
Gipskartonwänden, Positionierung nach den Angaben
der TGA-Planung. (MB DUO unter WT)

Öffnungsgröße: ca. 214 x 300 mm
Menge: 1,000 Stk

#### Bereich 2.5 Stundenlohnarbeiten

**2.5.10 Vorarbeiter, Stundenlohnarbeiten**
*** Bedarfsposition ohne GB
Für evtl. erforderliche Arbeiten, die nicht im Leistungsverzeichnis
erfasst sind und nur auf ausdrückliche Anweisung der Bauleitung
gegen Nachweis zur Ausführung kommen.

Berechnet für: Vorarbeiter
Gewerk: Fliesen- und Plattenarbeiten
Menge: 1,000 h

**2.5.20 Facharbeiter, Stundenlohnarbeiten**
*** Bedarfsposition ohne GB
Für evtl. erforderliche Arbeiten, die nicht im Leistungsverzeichnis
erfasst sind und nur auf ausdrückliche Anweisung der Bauleitung
gegen Nachweis zur Ausführung kommen.

Berechnet für: Facharbeiter
Gewerk: Fliesen- und Plattenarbeiten
Menge: 1,000 h

**2.5.30 Helfer, Stundenlohnarbeiten**
*** Bedarfsposition ohne GB
Für evtl. erforderliche Arbeiten, die nicht im Leistungsverzeichnis
erfasst sind und nur auf ausdrückliche Anweisung der Bauleitung
gegen Nachweis zur Ausführung kommen.

Berechnet für: Helfer
Gewerk: Fliesen- und Plattenarbeiten
Menge: 1,000 h
